# Suporte de pavimento flutuante, de plástico, de 15 mm de altura, sobre laje, para a colocação posterior do pavimento (não incluído neste preço)

- Propriedade do ficheiro: CYPE INGENIEROS, S.A.
- Formato: FIEBDC-3/2002
- Âmbito geográfico: Cabo Verde
- Moeda: CVE
- Custos indirectos: 3.00 %
- IVA: 15.00 %

## R Revestimentos

### RS Pavimentos

#### RSE Técnicos

**RSE210** Ud Suporte de pavimento flutuante, de plástico, de 15 mm de altura, sobre laje, para a colocação posterior do pavimento (não incluído neste preço).
Suporte de pavimento flutuante, de plástico, de 15 mm de altura e 180 mm de diâmetro, sobre laje, para a colocação posterior do pavimento (não incluído neste preço). Incluindo p/p de marcação.
Inclui: Marcação. Colocação do suporte.
Critério de medição de projecto: Número de unidades previstas, segundo documentação gráfica de Projecto.
Critério de medição de obra: Medir-se-á o número de unidades realmente executadas segundo especificações de Projecto.

| Código | Un | Descrição | Rendimento | Preço | Importância |
|---|---|---|---|---|---|
| mt18jrs720a | Ud | Suporte de pavimento flutuante, de plástico, de 15 mm de altura e 180 mm de diâmetro. (material) | 1.000 | 551.29 | 551.29 |
| mo011 | h | Oficial de 1ª montador. (mão de obra) | 0.137 | 472.00 | 64.66 |
| mo080 | h | Ajudante de montador. (mão de obra) | 0.137 | 292.26 | 40.04 |
| % | % | Custos directos complementares | 2 % | 655.99 | 13.12 |
|  |  | Custos directos |  |  | 669.11 |
