# Rodapé de cortiça

- Propriedade do ficheiro: CYPE INGENIEROS, S.A.
- Formato: FIEBDC-3/2002
- Âmbito geográfico: Cabo Verde
- Moeda: CVE
- Custos indirectos: 3.00 %
- IVA: 15.00 %

## R Revestimentos

### RS Pavimentos

#### RSO De cortiça

**RSO011** m Rodapé de cortiça.
Rodapé de cortiça em peças de 700x70x8 mm. COLOCAÇÃO: em interiores com cola vinílica em dispersão aquosa.
Inclui: Marcação. Corte das peças. Fixação das peças sobre o paramento. Resolução de esquinas e encontros.
Critério de medição de projecto: Comprimento medido segundo documentação gráfica de Projecto, sem incluir vãos de portas. Não foi incrementada a medição por perdas, uma vez que na composição se considerou 5% a mais.
Critério de medição de obra: Medir-se-á o comprimento realmente executado segundo especificações de Projecto.

| Código | Un | Descrição | Rendimento | Preço | Importância |
|---|---|---|---|---|---|
| mt18rmb010 | m | Rodapé de cortiça em peças de 700x70x8 mm, acabamento envernizado em oficina. (material) | 1.050 | 493.25 | 517.91 |
| mt18mlv020b | l | Cola vinílica em dispersão aquosa, com classe de durabilidade D3, segundo NP EN 204. (material) | 0.050 | 429.82 | 21.49 |
| mo011 | h | Oficial de 1ª montador. (mão de obra) | 0.136 | 639.39 | 86.96 |
| % | % | Custos directos complementares | 2 % | 626.36 | 12.53 |
|  |  | Custos directos |  |  | 638.89 |
