# Rodapé soldável de PVC, de 105x40 mm, fixado com cola e soldado topo a topo por termofusão a pavimento

- Propriedade do ficheiro: CYPE INGENIEROS, S.A.
- Formato: FIEBDC-3/2002
- Âmbito geográfico: Cabo Verde
- Moeda: CVE
- Custos indirectos: 3.00 %
- IVA: 15.00 %

## R Revestimentos

### RS Pavimentos

#### RSS Flexíveis

**RSS100** m Rodapé soldável de PVC, de 105x40 mm, fixado com cola e soldado topo a topo por termofusão a pavimento.
Rodapé soldável de PVC, de 105x40 mm e 2 mm de espessura, cor. Incluindo p/p de limpeza e preparação da superfície suporte, marcação e fixação do rodapé com adesivo e soldado topo a topo por termofusão a pavimento.
Inclui: Limpeza e preparação da superfície suporte. Marcação. Corte, colocação, soldagem e fixação do rodapé.
Critério de medição de projecto: Comprimento medido segundo documentação gráfica de Projecto, sem incluir vãos de portas. Não foi incrementada a medição por perdas, uma vez que na composição se considerou 5% a mais.
Critério de medição de obra: Medir-se-á o comprimento realmente executado segundo especificações de Projecto.

| Código | Un | Descrição | Rendimento | Preço | Importância |
|---|---|---|---|---|---|
| mt18dww020a | l | Cola de cloropreno, de base solvente monocomponente. (material) | 0.105 | 706.24 | 74.16 |
| mt18rpv030a | m | Rodapé soldável de PVC, de 105x40 mm e 2 mm de espessura, cor, fornecido em rolos de 25 m de comprimento. (material) | 1.050 | 1282.60 | 1346.73 |
| op00pis010 |  | Pistola de ar quente para soldadura de materiais termoplásticos. | 1.000 | 0.00 | 0.00 |
| mo026 | h | Oficial de 1ª instalador de revestimentos flexíveis. (mão de obra) | 0.137 | 458.42 | 62.80 |
| % | % | Custos directos complementares | 2 % | 1483.69 | 29.67 |
|  |  | Custos directos |  |  | 1513.36 |
