# Lixagem de pavimento de madeira

- Propriedade do ficheiro: CYPE INGENIEROS, S.A.
- Formato: FIEBDC-3/2002
- Âmbito geográfico: Cabo Verde
- Moeda: CVE
- Custos indirectos: 3.00 %
- IVA: 15.00 %

## R Revestimentos

### RS Pavimentos

#### RSY Reparações

**RSY050** m² Lixagem de pavimento de madeira.
Reparação de pavimento de madeira maciça eliminando a camada superficial e o verniz deteriorado, através de lixadora mecânica com sistema de aspiração.
Critérios considerados na determinação do preço da unidade de obra: O preço não inclui o tratamiento superficial.
Inclui: Lixagem mecânica do pavimento. Limpeza. Remoção e acumulação dos restos gerados. Carga dos restos gerados para camião ou contendor.
Critério de medição de projecto: Superfície medida segundo documentação gráfica de Projecto.
Critério de medição de obra: Medir-se-á a superfície realmente executada segundo especificações de Projecto.

| Código | Un | Descrição | Rendimento | Preço | Importância |
|---|---|---|---|---|---|
| mq08war160 | h | Lixadora de aplicação em pavimentos de madeira, equipada com rolos para lixa e sistema de aspiração. (equipamento) | 0.174 | 456.67 | 79.46 |
| op00cla010 |  | Pregadora pneumática. | 1.000 | 0.00 | 0.00 |
| op00cep010 |  | Plainas. | 1.000 | 0.00 | 0.00 |
| mo038 | h | Oficial de 1ª pintor. (mão de obra) | 0.340 | 622.24 | 211.56 |
| mo076 | h | Ajudante de pintor. (mão de obra) | 0.340 | 398.94 | 135.64 |
| % | % | Custos directos complementares | 2 % | 426.66 | 8.53 |
|  |  | Custos directos |  |  | 435.19 |
