# Remate para tecto falso contínuo de placas de escaiola

- Propriedade do ficheiro: CYPE INGENIEROS, S.A.
- Formato: FIEBDC-3/2002
- Âmbito geográfico: Cabo Verde
- Moeda: CVE
- Custos indirectos: 3.00 %
- IVA: 15.00 %

## R Revestimentos

### RT Tectos falsos em interiores

#### RTA Contínuos, de placas de escaiola

**RTA020** m Remate para tecto falso contínuo de placas de escaiola.
Formação de remate vertical em mudança de nível de tecto falso contínuo, através de placas de escaiola com nervuras e acabamento liso assentes com pasta de escaiola, para fechar um espaço de 20 cm de altura.
Inclui: Marcação do traçado do remate nos paramentos. Disposição e corte das peças. Humidificação da base de fixação. Aplicação da massa de colagem. Colocação e enchimento das juntas das peças. Correcção de falhas de encontros entre peças, esquinas e cantos.
Critério de medição de projecto: Comprimento medido segundo documentação gráfica de Projecto.
Critério de medição de obra: Medir-se-á o comprimento realmente executado segundo especificações de Projecto.

| Código | Un | Descrição | Rendimento | Preço | Importância |
|---|---|---|---|---|---|
| mt09pes010 | m³ | Pasta de escaiola, segundo EN 13279-1. (material) | 0.004 | 22417.10 | 89.67 |
| mt12fpe010b | m² | Placa de escaiola com nervuras, de 100x60 cm e de 8 mm de espessura (20 mm de espessura total, incluindo as nervuras), com canto recto e acabamento liso, sem revestir, para tectos falsos. (material) | 0.220 | 502.94 | 110.65 |
| mo035 | h | Oficial de 1ª escaiolador. (mão de obra) | 0.464 | 622.24 | 288.72 |
| mo117 | h | Operário escaiolador. (mão de obra) | 0.464 | 383.87 | 178.12 |
| % | % | Custos directos complementares | 2 % | 667.16 | 13.34 |
|  |  | Custos directos |  |  | 680.50 |
