# Formação de encontro entre o tecto falso contínuo de placas de escaiola e o paramento vertical

- Propriedade do ficheiro: CYPE INGENIEROS, S.A.
- Formato: FIEBDC-3/2002
- Âmbito geográfico: Cabo Verde
- Moeda: CVE
- Custos indirectos: 3.00 %
- IVA: 15.00 %

## R Revestimentos

### RT Tectos falsos

#### RTA Contínuos, de placas de escaiola

**RTA022** m Formação de encontro entre o tecto falso contínuo de placas de escaiola e o paramento vertical, através da fixação ao paramento de moldura pré-fabricada de escaiola de 5x5 cm, para apoio perimetral das placas; deixando uma separação mínima de 5 mm entre as placas e o paramento. Incluindo cola para escaiola para a fixação das peças.
Formação de encontro entre o tecto falso contínuo de placas de escaiola e o paramento vertical, através da fixação ao paramento de moldura pré-fabricada de escaiola de 5x5 cm, para apoio perimetral das placas; deixando uma separação mínima de 5 mm entre as placas e o paramento. Incluindo cola para escaiola para a fixação das peças.
Inclui: Marcação do traçado no paramento. Disposição e corte das peças. Humidificação da base de fixação. Espalhamento da cola. Colocação e enchimento das juntas das peças. Correcção de falhas de encontros entre peças, esquinas e cantos.
Critério de medição de projecto: Comprimento medido segundo documentação gráfica de Projecto.
Critério de medição de obra: Medir-se-á o comprimento realmente executado segundo especificações de Projecto.

| Código | Un | Descrição | Rendimento | Preço | Importância |
|---|---|---|---|---|---|
| mt09eyc030 | kg | Cola para escaiola. (material) | 0.150 | 41.79 | 6.27 |
| mt12fre010af | m | Moldura de escaiola, de 5x5 cm, para solução perimetral de tecto falso. (material) | 1.100 | 255.90 | 281.49 |
| mo035 | h | Oficial de 1ª escaiolador. (mão de obra) | 0.169 | 458.42 | 77.47 |
| mo117 | h | Operário escaiolador. (mão de obra) | 0.169 | 280.41 | 47.39 |
| % | % | Custos directos complementares | 2 % | 412.62 | 8.25 |
|  |  | Custos directos |  |  | 420.87 |
