# Formação de encontro entre o tecto falso contínuo de placas de escaiola e o paramento vertical

- Propriedade do ficheiro: CYPE INGENIEROS, S.A.
- Formato: FIEBDC-3/2002
- Âmbito geográfico: Cabo Verde
- Moeda: CVE
- Custos indirectos: 3.00 %
- IVA: 15.00 %

## R Revestimentos

### RT Tectos falsos

#### RTA Contínuos, de placas de escaiola

**RTA022** m Formação de encontro entre o tecto falso contínuo de placas de escaiola e o paramento vertical, através da formação de uma moldura perimetral de escaiola de 6 cm; deixando uma separação mínima de 5 mm entre as placas e o paramento. Incluindo pasta de escaiola para a fixação das peças e o enchimento das juntas.
Formação de encontro entre o tecto falso contínuo de placas de escaiola e o paramento vertical, através da formação de uma moldura perimetral de escaiola de 6 cm; deixando uma separação mínima de 5 mm entre as placas e o paramento. Incluindo pasta de escaiola para a fixação das peças e o enchimento das juntas.
Inclui: Marcação do traçado no paramento. Disposição e corte das peças. Humidificação da base de fixação. Aplicação da massa de colagem. Colocação e enchimento das juntas das peças.
Critério de medição de projecto: Comprimento medido segundo documentação gráfica de Projecto.
Critério de medição de obra: Medir-se-á o comprimento realmente executado segundo especificações de Projecto.

| Código | Un | Descrição | Rendimento | Preço | Importância |
|---|---|---|---|---|---|
| mt09pes010 | m³ | Pasta de escaiola, segundo EN 13279-1. (material) | 0.001 | 14863.97 | 14.86 |
| mt12fre010ej | m | Fossa de escaiola, de 6 cm, para solução perimetral de tecto falso. (material) | 1.100 | 387.09 | 425.80 |
| mo035 | h | Oficial de 1ª escaiolador. (mão de obra) | 0.268 | 458.42 | 122.86 |
| mo117 | h | Operário escaiolador. (mão de obra) | 0.268 | 280.41 | 75.15 |
| % | % | Custos directos complementares | 2 % | 638.67 | 12.77 |
|  |  | Custos directos |  |  | 651.44 |
