# Tecto falso contínuo suspenso

- Propriedade do ficheiro: CYPE INGENIEROS, S.A.
- Formato: FIEBDC-3/2002
- Âmbito geográfico: Cabo Verde
- Custos indirectos: 3.00 %
- IVA: 15.00 %

## R Revestimentos

### RT Tectos falsos

#### RTI De poliestireno extrudido

**RTI010** m² Tecto falso contínuo suspenso, para uso agro-alimentar, situado a uma altura menor de 4 m, de painéis rígidos de poliestireno extrudido de 2,5x0,6 m e 40 mm de espessura, ancorados à estrutura auxiliar formada por painel hidrófugo de densidade média (MDF), de fibras de madeira e resinas sintéticas de 19 mm de espessura fixado ao suporte com varões metálicos de 3 mm de diâmetro.
Fornecimento e formação de tecto falso contínuo suspenso, para uso agro-alimentar, situado a uma altura menor de 4 m, constituído por painéis rígidos de poliestireno extrudido de 2,5x0,6 m e 40 mm de espessura, resistência térmica 1,2 m²°C/W, condutibilidade térmica 0,034 W/(m°C), ancorados à estrutura auxiliar formada por painel hidrófugo de densidade média (MDF), de fibras de madeira e resinas sintéticas de 19 mm de espessura fixado ao suporte resistente por meio de varões metálicos de aço galvanizado de 3 mm de diâmetro dotados de ganchos fechados em ambas as extremidades. Incluindo p/p de realização de juntas de dilatação, corte, ancoragem e acabamento superficial.
Inclui: Marcação nas paredes do nível do tecto falso. Colocação a nível de réguas fixadas às paredes perimetrais. Colocação e fixação dos tirantes. Colocação e ajuste dos painéis. Realização de orifícios para a passagem dos tubos da instalação eléctrica. Fixação das placas de poliestireno extrudido através de ancoragens metálicas aos tabuleiros de fibras de madeira.
Critério de medição de projecto: Superfície medida entre paramentos, segundo documentação gráfica de Projecto, sem descontar aberturas para instalações.
Critério de medição de obra: Medir-se-á a superfície realmente executada segundo especificações de Projecto, sem descontar aberturas para instalações.

| Código | Un | Descrição | Rendimento | Preço | Importância |
|---|---|---|---|---|---|
| mt16pxp030b | m² | Painel rígido de poliestireno extrudido para tectos falsos agro-alimentares, segundo EN 13164, de superfície lisa e bordo lateral macho-fêmea, com acabamento à vista em cor creme, de 2,5x0,6 m e 40 mm de espessura, resistência térmica 1,2 m²°C/W, condutibilidade térmica 0,034 W/(m°C), Euroclasse E de reacção ao fogo, com código de designação XPS-EN 13164-T1-CS(10/Y)300-DLT(2)5-DS(T)-WL(T)0,7. (material) | 1.050 | 18.16 | 19.07 |
| mt12ftm010a | m² | Painel hidrófugo de densidade média (MDF), de fibras de madeira e resinas sintéticas de 19 mm de espessura, para revestir, utilizado em tectos falsos agro-alimentares. (material) | 1.050 | 10.07 | 10.57 |
| mt12fac020a | Ud | Varão metálico de aço galvanizado de 3 mm de diâmetro. (material) | 3.500 | 0.39 | 1.37 |
| mt12fac021 | kg | Arame de aço galvanizado de 0,7 mm de diâmetro. (material) | 0.100 | 1.58 | 0.16 |
| op00fre010 |  | Fresadora. | 1.000 | 0.00 | 0.00 |
| op00ato010 |  | Aparafusadora. | 1.000 | 0.00 | 0.00 |
| mo015 | h | Oficial de 1ª montador de tectos falsos. (mão de obra) | 0.386 | 3.85 | 1.49 |
| mo082 | h | Ajudante de montador de tectos falsos. (mão de obra) | 0.386 | 2.35 | 0.91 |
| % | % | Custos directos complementares | 2 % | 33.57 | 0.67 |
|  |  | Custos directos |  |  | 34.24 |
