# Tecto falso amovível suspenso, situado a uma altura menor de 4 m, formado por painéis leves de lã de madeira, de 600x600 mm e 20 mm de espessura, com perfis à vista

- Propriedade do ficheiro: CYPE INGENIEROS, S.A.
- Formato: FIEBDC-3/2002
- Âmbito geográfico: Cabo Verde
- Moeda: CVE
- Custos indirectos: 3.00 %
- IVA: 15.00 %

## R Revestimentos

### RT Tectos falsos

#### RTM De madeira

**RTM015** m² Tecto falso amovível suspenso, situado a uma altura menor de 4 m, formado por painéis leves de lã de madeira, de 600x600 mm e 20 mm de espessura, com perfis à vista.
Tecto falso amovível, situado a uma altura menor de 4 m, constituído por painéis leves de lã de madeira, de 600x600 mm e 20 mm de espessura, resistência térmica 0,2777 m²°C/W, condutibilidade térmica 0,072 W/(m°C), suspenso da laje através de perfis à vista, com sola de 24 mm de largura, de aço galvanizado, de cor branca, compreendendo perfis primários, secundários e angulares de remate, fixados ao tecto através de varões e suspensões.
Inclui: Marcação nas paredes do nível do tecto falso. Nivelação e colocação dos perfis angulares. Implantação dos perfis primários da trama. Sinalização dos pontos de ancoragem à laje. Nivelamento e suspensão dos perfis primários e secundários da trama. Corte dos painéis. Colocação dos painéis.
Critério de medição de projecto: Superfície medida entre paramentos, segundo documentação gráfica de Projecto, sem descontar aberturas para instalações.
Critério de medição de obra: Medir-se-á a superfície realmente executada segundo especificações de Projecto, sem descontar aberturas para instalações.
Critérios considerados na determinação do preço da unidade de obra: O preço inclui a resolução de encontros e pontos singulares.

| Código | Un | Descrição | Rendimento | Preço | Importância |
|---|---|---|---|---|---|
| mt16vkt010ha | m² | Painel leve de lã de madeira, de 600x600 mm e 20 mm de espessura, formado por partículas longas de madeira de 1,5 mm de diâmetro aglomeradas com cimento, resistência térmica 0,2777 m²°C/W, condutibilidade térmica 0,072 W/(m°C), densidade 390 kg/m³, factor de resistência à difusão do vapor de água 0,4 e Euroclasse B-s1, d0 de reacção ao fogo, segundo EN 13168, para isolamento térmico e acústico e protecção contra incêndios, em edificação. (material) | 1.020 | 1740.00 | 1774.80 |
| mt12fpg040ita | m | Perfil primário T 24 24x33x3700 mm, cor branca, de aço galvanizado, segundo EN 13964. (material) | 1.050 | 93.70 | 98.39 |
| mt12fpg040jpa | m | Perfil secundário T 24 24x33x600 mm, cor branca, de aço galvanizado, segundo EN 13964. (material) | 1.050 | 93.70 | 98.39 |
| mt12fpg040jra | m | Perfil secundário T 24 24x33x1200 mm, cor branca, de aço galvanizado, segundo EN 13964. (material) | 1.050 | 93.70 | 98.39 |
| mt12fpg030hk | m | Perfil angular 24/24/3000 mm, cor branca, de aço galvanizado, segundo EN 13964. (material) | 0.500 | 74.36 | 37.18 |
| mt12psg210a | Ud | Suspensão para tectos falsos suspensos. (material) | 0.900 | 122.16 | 109.94 |
| mt12psg210b | Ud | Seguro para a fixação da suspensão, em tectos falsos suspensos. (material) | 0.900 | 20.00 | 18.00 |
| mt12psg210c | Ud | Ligação superior para fixar o varão à suspensão, em tectos falsos suspensos. (material) | 0.900 | 149.52 | 134.57 |
| mt12psg190 | Ud | Varão de suspensão. (material) | 0.900 | 67.76 | 60.98 |
| mt12psg220 | Ud | Fixação composta por bucha e parafuso 5x27. (material) | 0.900 | 9.85 | 8.87 |
| mo015 | h | Oficial de 1ª montador de tectos falsos. (mão de obra) | 0.241 | 472.00 | 113.75 |
| mo082 | h | Ajudante de montador de tectos falsos. (mão de obra) | 0.241 | 292.26 | 70.43 |
| % | % | Custos directos complementares | 2 % | 2623.69 | 52.47 |
|  |  | Custos directos |  |  | 2676.16 |
