# Tecto falso amovível suspenso

- Propriedade do ficheiro: CYPE INGENIEROS, S.A.
- Formato: FIEBDC-3/2002
- Âmbito geográfico: Cabo Verde
- Moeda: CVE
- Custos indirectos: 3.00 %
- IVA: 15.00 %

## R Revestimentos

### RT Tectos falsos

#### RTM De madeira

**RTM030** m² Tecto falso amovível suspenso, situado a uma altura menor de 4 m, de painéis perfurados autoportantes, de MDF com uma lâmina de melamina com recobrimento ignífugo na face à vista, modelo Cree, cor ácer "BUTECH" "PORCELANOSA GRUPO", de 600x600 mm e 12 mm de espessura, suspensos da laje através de perfis metálicos à vista, de 24 mm de largura, compreendendo perfis primários, secundários e angulares de remate, pré-lacados em cor aço, fixados ao tecto através de varões e suspensões.
Tecto falso amovível suspenso, situado a uma altura menor de 4 m, constituído por painéis perfurados autoportantes, de MDF com uma lâmina de melamina com recobrimento ignífugo na face à vista, modelo Cree, cor ácer "BUTECH" "PORCELANOSA GRUPO", de 600x600 mm e 12 mm de espessura, resistência térmica 0,06 m²°C/W, condutibilidade térmica 0,2 W/(m°C), suspensos da laje através de perfis metálicos à vista, de 24 mm de largura, compreendendo perfis primários, secundários e angulares de remate, pré-lacados em cor aço, fixados ao tecto através de varões e suspensões.
Inclui: Marcação nas paredes do nível do tecto falso. Nivelação e colocação dos perfis angulares. Implantação dos perfis primários da trama. Sinalização dos pontos de ancoragem à laje. Nivelamento e suspensão dos perfis primários e secundários da trama. Corte dos painéis. Colocação dos painéis.
Critério de medição de projecto: Superfície medida entre paramentos, segundo documentação gráfica de Projecto, sem descontar aberturas para instalações.
Critério de medição de obra: Medir-se-á a superfície realmente executada segundo especificações de Projecto, sem descontar aberturas para instalações.
Critérios considerados na determinação do preço da unidade de obra: O preço inclui a resolução de encontros e pontos singulares.

| Código | Un | Descrição | Rendimento | Preço | Importância |
|---|---|---|---|---|---|
| mt12plb010aa | m² | Tecto falso formado por painéis perfurados autoportantes, de MDF com uma lâmina de melamina com recobrimento ignífugo na face à vista, imitação madeira, modelo Cree "BUTECH" "PORCELANOSA GRUPO", de 600x600 mm e 12 mm de espessura, com um véu de fibra de vidro aderido à face interna do painel, como corrector acústico e filtro de partículas, resistência térmica 0,06 m²°C/W, condutibilidade térmica 0,2 W/(m°C), densidade 2300 kg/m³, factor de resistência à difusão do vapor de água 20 e Euroclasse B-s2, d0 de reacção ao fogo, segundo EN 13168; incluindo sistema de perfis metálicos à vista com acabamento pré-lacado em cor aço e varões de fixação. (material) | 1.020 | 15638.42 | 15951.19 |
| mo015 | h | Oficial de 1ª montador de tectos falsos. (mão de obra) | 0.241 | 472.00 | 113.75 |
| mo082 | h | Ajudante de montador de tectos falsos. (mão de obra) | 0.241 | 292.26 | 70.43 |
| % | % | Custos directos complementares | 2 % | 16135.37 | 322.71 |
|  |  | Custos directos |  |  | 16458.08 |
