# Espelho incolor de 5 mm de espessura, fixado mecanicamente ao paramento

- Propriedade do ficheiro: CYPE INGENIEROS, S.A.
- Formato: FIEBDC-3/2002
- Âmbito geográfico: Cabo Verde
- Moeda: CVE
- Custos indirectos: 3.00 %
- IVA: 15.00 %

## R Revestimentos

### RV Vidros

#### RVE Planos: espelhos

**RVE010** m² Espelho incolor de 5 mm de espessura, fixado mecanicamente ao paramento.
Fornecimento e colocação de espelho incolor de 5 mm de espessura, com tinta de protecção, cor prata, pela sua face posterior, fixado mecanicamente ao paramento. Incluindo tratamento perimetral dos bordos, furos, parafusos e grampos de fixação.
Inclui: Limpeza e preparação do suporte. Marcação dos pontos de fixação. Colocação das fixações no paramento. Colocação do espelho. Limpeza final.
Critério de medição de projecto: Superfície medida segundo documentação gráfica de Projecto.
Critério de medição de obra: Medir-se-á a superfície realmente executada segundo especificações de Projecto.

| Código | Un | Descrição | Rendimento | Preço | Importância |
|---|---|---|---|---|---|
| mt21vsj020b | m² | Espelho incolor prateado, 5 mm. (material) | 1.005 | 5200.65 | 5226.65 |
| mt21vva030 | m | Tratamento dos bordos do espelho. (material) | 4.000 | 352.32 | 1409.28 |
| mt21vva032 | Ud | Orifício para espelho, D<10 mm, parafuso e grampo de fixação. (material) | 4.000 | 113.35 | 453.40 |
| mo055 | h | Oficial de 1ª vidraceiro. (mão de obra) | 0.850 | 471.98 | 401.18 |
| % | % | Custos directos complementares | 2 % | 7490.51 | 149.81 |
|  |  | Custos directos |  |  | 7640.32 |
