# Preparação de superfície de madeira, para repintar

- Propriedade do ficheiro: CYPE INGENIEROS, S.A.
- Formato: FIEBDC-3/2002
- Âmbito geográfico: Cabo Verde
- Moeda: CVE
- Custos indirectos: 3.00 %
- IVA: 15.00 %

## R Revestimentos

### RY Preparações, protecções, reparações e reforços de revestimentos

#### RYP Preparações

**RYP005** m² Preparação de superfície de madeira, para repintar.
Preparação de superfície de madeira, com camadas de tinta em bom estado, através de lavagem da superfície com água e detergente para eliminar a gordura e lixagem até eliminar a camada brilhante, para proceder posteriormente à sua repintura.
Inclui: Lavagem com água e detergente. Recolha e eliminação da água de limpeza. Lixagem de toda a superfície. Limpeza da superfície.
Critério de medição de projecto: Superfície medida segundo documentação gráfica de Projecto.
Critério de medição de obra: Medir-se-á a superfície realmente executada segundo especificações de Projecto.

| Código | Un | Descrição | Rendimento | Preço | Importância |
|---|---|---|---|---|---|
| mt27tlr010 | l | Detergente para a limpeza de gorduras. (material) | 0.100 | 404.31 | 40.43 |
| op00dec010 |  | Soprador. | 1.000 | 0.00 | 0.00 |
| op00cep010 |  | Plainas. | 1.000 | 0.00 | 0.00 |
| mo076 | h | Ajudante de pintor. (mão de obra) | 0.127 | 398.94 | 50.67 |
| % | % | Custos directos complementares | 2 % | 91.10 | 1.82 |
|  |  | Custos directos |  |  | 92.92 |
