# Limpeza manual de paramento de fachada com presença de sujidade, gorduras ou pó através da aplicação de detergente alcalino, com um rendimento de 0,2 l/m², até à sua total eliminação

- Propriedade do ficheiro: CYPE INGENIEROS, S.A.
- Formato: FIEBDC-3/2002
- Âmbito geográfico: Cabo Verde
- Moeda: CVE
- Custos indirectos: 3.00 %
- IVA: 15.00 %

## R Revestimentos

### RY Preparações, protecções, reparações e reforços de revestimentos

#### RYP Preparações

**RYP010** m² Limpeza manual de paramento de fachada com presença de sujidade, gorduras ou pó através da aplicação de detergente alcalino, com um rendimento de 0,2 l/m², até à sua total eliminação.
Limpeza manual de paramento de fachada com presença de sujidade, gorduras ou pó através da aplicação de detergente alcalino, com um rendimento de 0,2 l/m², até à sua total eliminação, deixando a superfície preparada para a posterior aplicação de um novo revestimento decorativo. Incluindo p/p de enxaguamento da superfície com água limpa abundante até eliminar os resíduos do produto aplicado, armazenamento, remoção e carga de entulho gerado para camião ou contentor.
Inclui: Limpeza da superfície. Remoção e acumulação dos restos gerados. Carga dos restos gerados.
Critério de medição de projecto: Superfície medida segundo documentação gráfica de Projecto.
Critério de medição de obra: Medir-se-á a superfície realmente executada segundo especificações de Projecto.

| Código | Un | Descrição | Rendimento | Preço | Importância |
|---|---|---|---|---|---|
| mt27thr020a | l | Detergente alcalino OH. (material) | 0.200 | 1273.49 | 254.70 |
| mo039 | h | Oficial de 1ª rebocador. (mão de obra) | 0.063 | 410.61 | 25.87 |
| mo111 | h | Operário especializado rebocador. (mão de obra) | 0.063 | 259.44 | 16.34 |
| % | % | Custos directos complementares | 2 % | 296.91 | 5.94 |
|  |  | Custos directos |  |  | 302.85 |
