# Preparação de superfície de betão através da projecção de água e material abrasivo

- Propriedade do ficheiro: CYPE INGENIEROS, S.A.
- Formato: FIEBDC-3/2002
- Âmbito geográfico: Cabo Verde
- Moeda: CVE
- Custos indirectos: 3.00 %
- IVA: 15.00 %

## R Revestimentos

### RY Preparações, protecções, reparações e reforços de revestimentos

#### RYP Preparações

**RYP120** m² Preparação de superfície de betão através da projecção de água e material abrasivo.
Preparação de superfície de betão através da projecção de água e material abrasivo formado por partículas de silicato de alumínio, eliminando os restos de sujidade, gorduras e pó do suporte.
Inclui: Montagem da protecção contra o pó e a água. Montagem e preparação do equipamento. Aplicação mecânica do jacto de água com partículas. Desmontagem do equipamento. Limpeza da superfície suporte. Recolha e eliminação da água de limpeza. Remoção e acumulação do material projectado e os restos gerados. Carga do material projectado e os restos gerados para camião ou contentor.
Critério de medição de projecto: Superfície medida segundo documentação gráfica de Projecto.
Critério de medição de obra: Medir-se-á a superfície realmente executada segundo especificações de Projecto.

| Código | Un | Descrição | Rendimento | Preço | Importância |
|---|---|---|---|---|---|
| mt08lim010a | kg | Abrasivo para limpeza através de jacto a pressão, formado por partículas de silicato de alumínio. (material) | 0.500 | 32.56 | 16.28 |
| mq08lch020a | h | Equipamento de jacto de água à pressão. (equipamento) | 0.116 | 553.37 | 64.19 |
| mq08gel010k | h | Grupo electrogéneo insonorizado, trifásico, de 45 kVA de potência. (equipamento) | 0.116 | 516.41 | 59.90 |
| mo112 | h | Operário especializado construção. (mão de obra) | 0.139 | 390.16 | 54.23 |
| mo113 | h | Operário não qualificado construção. (mão de obra) | 0.139 | 383.87 | 53.36 |
| % | % | Custos directos complementares | 2 % | 247.96 | 4.96 |
|  |  | Custos directos |  |  | 252.92 |
