# Reparação de fissura exterior através de vedação com massa à base de poliuretano, após preparação prévia da fissura

- Propriedade do ficheiro: CYPE INGENIEROS, S.A.
- Formato: FIEBDC-3/2002
- Âmbito geográfico: Cabo Verde
- Custos indirectos: 3.00 %
- IVA: 15.00 %

## R Revestimentos

### RY Preparação e reparação de superfícies

#### RYY Reparação de paramentos

**RYY015** m Reparação de fissura exterior através de vedação com massa à base de poliuretano, após preparação prévia da fissura.
Reparação de fissura exterior através de vedação com massa à base de poliuretano. Incluindo p/p de abertura da fissura em forma de V através de picagem dos bordos com colher de pedreiro e limpeza a seco com escova de arame.
Inclui: Preparação da fissura. Aplicação da massa.
Critério de medição de projecto: Comprimento medido segundo documentação gráfica de Projecto.
Critério de medição de obra: Medir-se-á o comprimento realmente executado segundo especificações de Projecto.

| Código | Un | Descrição | Rendimento | Preço | Importância |
|---|---|---|---|---|---|
| mt15rer640b | Ud | Cartucho de pasta monocomponente à base de poliuretano, de 300 cm³, cor branca, com dureza Shore A aproximada de 20, segundo EN ISO 868 e alongamento a rotura >= 400%, segundo EN ISO 8339. (material) | 0.800 | 13.51 | 10.81 |
| mo037 | h | Oficial de 1ª pintor. (mão de obra) | 0.197 | 3.28 | 0.65 |
| mo074 | h | Ajudante de pintor. (mão de obra) | 0.197 | 2.15 | 0.42 |
| % | % | Custos directos complementares | 2 % | 11.88 | 0.24 |
|  |  | Custos directos |  |  | 12.12 |
