# Reparação de fissuras de até 1 mm de largura em revestimento exterior

- Propriedade do ficheiro: CYPE INGENIEROS, S.A.
- Formato: FIEBDC-3/2002
- Âmbito geográfico: Cabo Verde
- Moeda: CVE
- Custos indirectos: 3.00 %
- IVA: 15.00 %

## R Revestimentos

### RY Preparações, protecções, reparações e reforços de revestimentos

#### RYY Reparações

**RYY030** m² Reparação de fissuras de até 1 mm de largura em revestimento exterior, sistema Cotefilm "REVETÓN", através da aplicação de duas demãos de revestimento impermeabilizante, Cotefilm incolor "REVETÓN", a primeira demão diluída com 30% a 50% de água e a segunda demão com o mesmo produto sem diluir, com um rendimento total de 0,15 l/m².
Reparação de fissuras de até 1 mm de largura em revestimento exterior, sistema Cotefilm "REVETÓN", através da aplicação de duas demãos de revestimento impermeabilizante, Cotefilm incolor "REVETÓN", a primeira demão diluída com 30% a 50% de água e a segunda demão com o mesmo produto sem diluir, com um rendimento total de 0,15 l/m².
Inclui: Aplicação das duas demãos de produto.
Critério de medição de projecto: Superfície medida segundo documentação gráfica de Projecto.
Critério de medição de obra: Medir-se-á a superfície realmente executada segundo especificações de Projecto.

| Código | Un | Descrição | Rendimento | Preço | Importância |
|---|---|---|---|---|---|
| mt15rer150b | l | Revestimento impermeabilizante à base de copolímeros acrílicos em dispersão aquosa, Cotefilm incolor "REVETÓN". (material) | 0.150 | 2241.11 | 336.17 |
| mo039 | h | Oficial de 1ª rebocador. (mão de obra) | 0.188 | 437.10 | 82.17 |
| mo111 | h | Operário especializado rebocador. (mão de obra) | 0.188 | 275.55 | 51.80 |
| % | % | Custos directos complementares | 2 % | 470.14 | 9.40 |
|  |  | Custos directos |  |  | 479.54 |
