# Lava-loiças

- Propriedade do ficheiro: CYPE INGENIEROS, S.A.
- Formato: FIEBDC-3/2002
- Âmbito geográfico: Cabo Verde
- Moeda: CVE
- Custos indirectos: 3.00 %
- IVA: 15.00 %

## S Equipamentos fixos e sinalização

### SC Cozinhas/lavandarias

#### SCF Lava-loiças e tanques de lavar roupa

**SCF010** Ud Lava-loiças.
Lava-loiças de aço inoxidável para instalação em bancada, de uma cuba, de 450x490 mm, com válvula de drenagem, para bancada de cozinha, equipado com torneira monocomando com cartucho cerâmico para lava-loiças, gama básica, acabamento cromado, composta de cano giratório, arejador e ligações de alimentação flexíveis, válvula com drenagem e sifão. Inclusive ligação às redes de água fria e quente e à rede de drenagem existentes, fixação do aparelho e vedação com silicone.
Inclui: Implantação e traçado no paramento suporte da situação do aparelho. Colocação, nivelamento e fixação dos elementos de suporte. Nivelação, aprume e colocação do aparelho. Ligação à rede de drenagem. Montagem da torneira. Ligação às redes de água fria e quente. Montagem de acessórios e complementos. Vedação de juntas. Verificação do seu correcto funcionamento.
Critério de medição de projecto: Número de unidades previstas, segundo documentação gráfica de Projecto.
Critério de medição de obra: Medir-se-á o número de unidades realmente colocadas segundo especificações de Projecto.

| Código | Un | Descrição | Rendimento | Preço | Importância |
|---|---|---|---|---|---|
| mt30fxs010a | Ud | Lava-loiças de aço inoxidável para instalação em bancada, de uma cuba, de 450x490 mm, com válvula de drenagem. (material) | 1.000 | 20380.34 | 20380.34 |
| mt31gmg030a | Ud | Torneira monocomando com cartucho cerâmico para lava-loiças, gama básica, acabamento cromado, composta de cano giratório, arejador e ligações de alimentação flexíveis, segundo EN 200. (material) | 1.000 | 12448.56 | 12448.56 |
| mt30lla030 | Ud | Válvula de seccionamento de 1/2", para lava-loiças ou tanque de lavar roupa, acabamento cromado. (material) | 2.000 | 3286.15 | 6572.30 |
| mt30sif020a | Ud | Sifão garrafa simples de 1 1/2" para lava-loiças de uma cuba, com válvula extensível. (material) | 1.000 | 658.84 | 658.84 |
| op00tal010 |  | Berbequim. | 1.000 | 0.00 | 0.00 |
| op00ato010 |  | Aparafusadora. | 1.000 | 0.00 | 0.00 |
| mo008 | h | Oficial de 1ª canalizador. (mão de obra) | 0.875 | 639.39 | 559.47 |
| mo107 | h | Ajudante de canalizador. (mão de obra) | 0.672 | 398.19 | 267.58 |
| % | % | Custos directos complementares | 2 % | 40887.09 | 817.74 |
|  |  | Custos directos |  |  | 41704.83 |
