# Mobiliário completo de cozinha com frente revestida

- Propriedade do ficheiro: CYPE INGENIEROS, S.A.
- Formato: FIEBDC-3/2002
- Âmbito geográfico: Cabo Verde
- Moeda: CVE
- Custos indirectos: 3.00 %
- IVA: 15.00 %

## S Equipamentos fixos e sinalização

### SC Cozinhas/lavandarias

#### SCM Móveis

**SCM020** Ud Mobiliário completo de cozinha com frente revestida.
Mobiliário completo de cozinha composto por 3,5 m de móveis inferiores com rodapé e 3,5 m de móveis superiores, realizado com frentes com revestimento melamínico acabamento brilho com papel decorativo de cor bege, impregnado com resina melamínica, núcleo de painel de partículas tipo P2 de interior, para uso em ambiente seco, de 19 mm de espessura e orlas termoplásticas de ABS; montadas sobre os corpos constituídos por núcleo de painel de partículas tipo P2 de interior, para uso em ambiente seco, de 16 mm de espessura, chapa traseira de 6 mm de espessura, com revestimento melamínico acabamento brilho com papel decorativo de cor bege, impregnado com resina melamínica e orlas termoplásticas de ABS. Incluindo montagem de gavetas e prateleiras do mesmo material que o corpo, dobradiças, pés reguláveis para móveis inferiores guias de gavetas e outras ferragens de qualidade básica, instalados nos corpos dos móveis e puxadores, maçanetas, sistemas de abertura automática, e outras ferragens da série básica, fixados nas frentes dos móveis.
Critérios considerados na determinação do preço da unidade de obra: O preço não inclui a bancada, os electrodomésticos nem o lava-loiças.
Inclui: Marcação da posição e dos pontos de fixação. Colocação, fixação e nivelação dos corpos dos móveis. Colocação e fixação de dobradiças e prateleiras. Colocação de frentes e gavetas. Colocação dos puxadores em frentes e gavetas. Colocação do rodapé. Limpeza e remoção de restos para contentor.
Critério de medição de projecto: Número de unidades previstas, segundo documentação gráfica de Projecto. Não se duplicaram esquinas na medição do comprimento das frentes de móveis superiores e inferiores.
Critério de medição de obra: Medir-se-á o número de unidades realmente executadas segundo especificações de Projecto.

| Código | Un | Descrição | Rendimento | Preço | Importância |
|---|---|---|---|---|---|
| mt32cue010aga | m | Corpo para móveis inferiores de cozinha de 58 cm de profundidade e 70 cm de altura, com núcleo de painel de partículas tipo P2 de interior, para uso em ambiente seco, segundo NP EN 312, de 16 mm de espessura, chapa traseira de 6 mm de espessura, com revestimento melamínico acabamento brilho com papel decorativo de cor bege, impregnado com resina melamínica e orlas termoplásticas de ABS. Inclusive gavetas e prateleiras do mesmo material que o corpo, dobradiças, pés reguláveis para móveis inferiores guias de gavetas e outras ferragens de qualidade básica. (material) | 3.500 | 13427.54 | 46996.39 |
| mt32cue020ama | m | Corpo para móveis superiores de cozinha de 33 cm de profundidade e 70 cm de altura, com núcleo de painel de partículas tipo P2 de interior, para uso em ambiente seco, segundo NP EN 312, de 16 mm de espessura, chapa traseira de 6 mm de espessura, com revestimento melamínico acabamento brilho com papel decorativo de cor bege, impregnado com resina melamínica e orlas termoplásticas de ABS. Inclusive prateleiras do mesmo material que o corpo, dobradiças, ferragens de suspensão e outras ferragens de qualidade básica. (material) | 3.500 | 13596.49 | 47587.72 |
| mt32mme020abaa | m | Frente melamínica para móveis inferiores de cozinha de 70 cm de altura, composta por um núcleo de painel de partículas tipo P2 de interior, para uso em ambiente seco, segundo NP EN 312, de 19 mm de espessura, acabamento brilho com papel decorativo de cor bege, impregnado com resina melamínica e orlas termoplásticas de ABS. Inclusive puxadores, maçanetas, sistemas de abertura automática, e outras ferragens da série básica. (material) | 3.500 | 5499.70 | 19248.95 |
| mt32mme010abaa | m | Frente melamínica para móveis superiores de cozinha de 70 cm de altura, composta por um núcleo de painel de partículas tipo P2 de interior, para uso em ambiente seco, segundo NP EN 312, de 19 mm de espessura, acabamento brilho com papel decorativo de cor bege, impregnado com resina melamínica e orlas termoplásticas de ABS. Inclusive p/p de puxadores, maçanetas, sistemas de abertura automática, e outras ferragens da série básica. (material) | 3.500 | 7332.93 | 25665.26 |
| mt32mme021aba | m | Rodapé melamínico para móveis inferiores de cozinha, composto por um núcleo de painel de partículas tipo P2 de interior, para uso em ambiente seco, segundo NP EN 312, de 19 mm de espessura, acabamento brilho com papel decorativo de cor bege, impregnado com resina melamínica e orlas termoplásticas de ABS. Inclusive remates. (material) | 3.500 | 1283.26 | 4491.41 |
| op00ato010 |  | Aparafusadora. | 1.000 | 0.00 | 0.00 |
| op00tro010 |  | Cortadora de disco para bancada. | 1.000 | 0.00 | 0.00 |
| op00fre010 |  | Fresadora. | 1.000 | 0.00 | 0.00 |
| op00sie010 |  | Serra tico-tico. | 1.000 | 0.00 | 0.00 |
| op00cla010 |  | Pregadora pneumática. | 1.000 | 0.00 | 0.00 |
| op00cep010 |  | Plainas. | 1.000 | 0.00 | 0.00 |
| mo017 | h | Oficial de 1ª carpinteiro. (mão de obra) | 7.855 | 636.19 | 4997.27 |
| mo058 | h | Ajudante de carpinteiro. (mão de obra) | 7.855 | 404.56 | 3177.82 |
| % | % | Custos directos complementares | 2 % | 152164.82 | 3043.30 |
|  |  | Custos directos |  |  | 155208.12 |
