# Secador de mãos eléctrico, potência calorífica de 1930 W, caudal de ar de 40 l/s, carcaça de aço inoxidável AISI 304 com acabamento brilho, botão de pressão com 35 segundos de temporização

- Propriedade do ficheiro: CYPE INGENIEROS, S.A.
- Formato: FIEBDC-3/2002
- Âmbito geográfico: Cabo Verde
- Custos indirectos: 3.00 %
- IVA: 15.00 %

## S Equipamentos fixos e sinalização

### SM Casas de banho

#### SMA Acessórios

**SMA010** Ud Secador de mãos eléctrico, potência calorífica de 1930 W, caudal de ar de 40 l/s, carcaça de aço inoxidável AISI 304 com acabamento brilho, botão de pressão com 35 segundos de temporização.
Fornecimento e instalação de secador de mãos eléctrico, potência calorífica de 1930 W, caudal de ar de 40 l/s, carcaça de aço inoxidável AISI 304 com acabamento brilho, botão de pressão com 35 segundos de temporização, interior fabricado em policarbonato cinzento, de 300x225x160 mm, com duplo isolamento eléctrico (classe II). Totalmente montado.
Inclui: Marcação no paramento da localização do acessório. Colocação e fixação dos acessórios de suporte.
Critério de medição de projecto: Número de unidades previstas, segundo documentação gráfica de Projecto.
Critério de medição de obra: Medir-se-á o número de unidades realmente colocadas segundo especificações de Projecto.

| Código | Un | Descrição | Rendimento | Preço | Importância |
|---|---|---|---|---|---|
| mt31abj015a | Ud | Secador de mãos eléctrico, potência calorífica de 1930 W, caudal de ar de 40 l/s, carcaça de aço inoxidável AISI 304 com acabamento brilho, botão de pressão com 35 segundos de temporização, interior fabricado em policarbonato cinzento, de 300x225x160 mm, com duplo isolamento eléctrico (classe II). (material) | 1.000 | 272.72 | 272.72 |
| op00ato010 |  | Aparafusadora. | 1.000 | 0.00 | 0.00 |
| op00tal010 |  | Berbequim. | 1.000 | 0.00 | 0.00 |
| mo105 | h | Ajudante de canalizador. (mão de obra) | 0.355 | 2.15 | 0.76 |
| % | % | Custos directos complementares | 2 % | 273.48 | 5.47 |
|  |  | Custos directos |  |  | 278.95 |
