# Porta-rolos de papel higiénico industrial, de ABS branco e cinzento claro

- Propriedade do ficheiro: CYPE INGENIEROS, S.A.
- Formato: FIEBDC-3/2002
- Âmbito geográfico: Cabo Verde
- Custos indirectos: 3.00 %
- IVA: 15.00 %

## S Equipamentos fixos e sinalização

### SM Casas de banho

#### SMA Acessórios

**SMA020** Ud Porta-rolos de papel higiénico industrial, de ABS branco e cinzento claro.
Fornecimento e instalação de porta-rolos de papel higiénico industrial, de ABS branco e cinzento claro, de 312 mm de diâmetro e 120 mm de largura, para um rolo de papel de 260 mm de diâmetro máximo, de 400 m de comprimento, para mandril de 45 mm, fecho mediante fechadura e chave. Totalmente montado.
Inclui: Marcação no paramento da localização do acessório. Colocação e fixação dos acessórios de suporte.
Critério de medição de projecto: Número de unidades previstas, segundo documentação gráfica de Projecto.
Critério de medição de obra: Medir-se-á o número de unidades realmente colocadas segundo especificações de Projecto.

| Código | Un | Descrição | Rendimento | Preço | Importância |
|---|---|---|---|---|---|
| mt31abj100bi | Ud | Porta-rolos de papel higiénico industrial, de ABS branco e cinzento claro, de 312 mm de diâmetro e 120 mm de largura, para um rolo de papel de 260 mm de diâmetro máximo, de 400 m de comprimento, para mandril de 45 mm, fecho mediante fechadura e chave. (material) | 1.000 | 27.74 | 27.74 |
| op00ato010 |  | Aparafusadora. | 1.000 | 0.00 | 0.00 |
| op00tal010 |  | Berbequim. | 1.000 | 0.00 | 0.00 |
| mo105 | h | Ajudante de canalizador. (mão de obra) | 0.213 | 2.15 | 0.46 |
| % | % | Custos directos complementares | 2 % | 28.20 | 0.56 |
|  |  | Custos directos |  |  | 28.76 |
