# Conjunto de quatro peças pré-fabricadas de betão, para formação de bordadura de delimitação de caldeira de árvore quadrado, de 120x120 cm e 100 cm de diâmetro interior, cinzento

- Propriedade do ficheiro: CYPE INGENIEROS, S.A.
- Formato: FIEBDC-3/2002
- Âmbito geográfico: Cabo Verde
- Moeda: CVE
- Custos indirectos: 3.00 %
- IVA: 15.00 %

## U Infra-estruturas no logradouro

### UM Mobiliário urbano

#### UMA Protecções de caldeiras de árvores

**UMA010** Ud Conjunto de quatro peças pré-fabricadas de betão, para formação de bordadura de delimitação de caldeira de árvore quadrado, de 120x120 cm e 100 cm de diâmetro interior, cinzento.
Formação de bordadura de delimitação de caldeira de árvore quadrado, através do conjunto de quatro peças pré-fabricadas de betão de 120x120 cm e 100 cm de diâmetro interior, cinzento, apoiado sobre uma base de betão C20/25 (X0(P); D25; S2; Cl 1,0) de 15 cm de espessura, a realizar sobre uma base firme existente, não incluída neste preço. Inclusive escavação e enchimento de juntas com argamassa de cimento, confeccionada em obra, dosificação 1:6.
Inclui: Marcação de alinhamentos e níveis. Escavação. Betonagem e espalhamento do betão. Colocação das peças. Assentamento e nivelamento. Enchimento de juntas com argamassa.
Critério de medição de projecto: Número de unidades previstas, segundo documentação gráfica de Projecto.
Critério de medição de obra: Medir-se-á o número de unidades realmente executadas segundo especificações de Projecto.

| Código | Un | Descrição | Rendimento | Preço | Importância |
|---|---|---|---|---|---|
| mt10hmf020Da | m³ | Betão simples C20/25 (X0(P); D25; S2; Cl 1,0), fabricado em central, segundo NP EN 206-1. (material) | 0.210 | 11560.48 | 2427.70 |
| mt08aaa010a | m³ | Água. (material) | 0.006 | 179.09 | 1.07 |
| mt01arg005a | t | Areia de pedreira, para argamassa preparada em obra. (material) | 0.002 | 1896.19 | 3.79 |
| mt08cem000m | kg | Cimento cinzento em sacos. (material) | 0.250 | 15.91 | 3.98 |
| mt52alc020b | Ud | Conjunto de quatro peças pré-fabricadas de betão, para formação de bordadura de delimitação de caldeira de árvore quadrado, de 120x120 cm e 100 cm de diâmetro interior, cinzento. (material) | 1.000 | 4939.23 | 4939.23 |
| mq06hor010 | h | Betoneira. (equipamento) | 0.006 | 147.32 | 0.88 |
| au00auh040 |  | Vibrador de betão, eléctrico. | 1.000 | 0.00 | 0.00 |
| mo041 | h | Oficial de 1ª construção de obra civil. (mão de obra) | 0.398 | 458.42 | 182.45 |
| mo087 | h | Ajudante de construção de obra civil. (mão de obra) | 0.210 | 292.26 | 61.37 |
| % | % | Custos directos complementares | 2 % | 7620.47 | 152.41 |
|  |  | Custos directos |  |  | 7772.88 |
