# Conjunto de mesa para piquenique "TAU CERÁMICA"

- Propriedade do ficheiro: CYPE INGENIEROS, S.A.
- Formato: FIEBDC-3/2002
- Âmbito geográfico: Cabo Verde
- Custos indirectos: 3.00 %
- IVA: 15.00 %

## U Infra-estruturas no logradouro

### UM Mobiliário urbano

#### UMB Bancos e mesas

**UMB030** Ud Conjunto de mesa para piquenique "TAU CERÁMICA", composto por uma mesa de 177x90x75 cm e dois bancos de 157x39x44 cm, com estrutura suporte de alumínio, acabamento anodizado e revestimento de material cerâmico Keraon, fixado a uma superfície suporte (não incluída neste preço).
Fornecimento e colocação de conjunto de mesa para piquenique "TAU CERÁMICA", composto por uma mesa de 177x90x75 cm e dois bancos de 157x39x44 cm, com estrutura suporte de alumínio, acabamento anodizado e revestimento de material cerâmico Keraon, de elevada resistência e inalterabilidade aos agentes atmosféricos, alta resistência ao risco, à abrasão e aos agentes químicos; acabamento em cor a escolher; fixado com buchas e parafusos de aço a uma superfície suporte (não incluída neste preço). Totalmente montado.
Inclui: Marcação de alinhamentos e níveis. Colocação e fixação das peças.
Critério de medição de projecto: Número de unidades previstas, segundo documentação gráfica de Projecto.
Critério de medição de obra: Medir-se-á o número de unidades realmente executadas segundo especificações de Projecto.

| Código | Un | Descrição | Rendimento | Preço | Importância |
|---|---|---|---|---|---|
| mt52mtc010b | Ud | Conjunto de mesa para piquenique "TAU CERÁMICA", composto por uma mesa de 177x90x75 cm e dois bancos de 157x39x44 cm, com estrutura suporte de alumínio, acabamento anodizado e revestimento de material cerâmico Keraon, de elevada resistência e inalterabilidade aos agentes atmosféricos, alta resistência ao risco, à abrasão e aos agentes químicos; acabamento em cor a escolher. (material) | 1.000 | 4333.91 | 4333.91 |
| mt52mug200q | Ud | Repercussão, na colocação de mesa para piquenique com dois bancos, de elementos de fixação sobre superfície suporte: cunhas e parafusos de aço. (material) | 1.000 | 11.94 | 11.94 |
| op00tal010 |  | Berbequim. | 1.000 | 0.00 | 0.00 |
| op00ato010 |  | Aparafusadora. | 1.000 | 0.00 | 0.00 |
| mo041 | h | Oficial de 1ª construção de obra civil. (mão de obra) | 1.530 | 3.72 | 5.69 |
| mo087 | h | Ajudante de construção de obra civil. (mão de obra) | 1.530 | 2.35 | 3.60 |
| % | % | Custos directos complementares | 2 % | 4355.14 | 87.10 |
|  |  | Custos directos |  |  | 4442.24 |
