# Escorrega

- Propriedade do ficheiro: CYPE INGENIEROS, S.A.
- Formato: FIEBDC-3/2002
- Âmbito geográfico: Cabo Verde
- Moeda: CVE
- Custos indirectos: 3.00 %
- IVA: 15.00 %

## U Infra-estruturas no logradouro

### UP Piscinas

#### UPE Equipamento exterior

**UPE030** Ud Escorrega.
Escorrega para piscina, com pista de poliéster e fibra de vidro, de 130 cm de altura e 217 cm de comprimento, de cor azul claro, com degraus de material plástico e guardas de aço inoxidável, equipado com tomada de água para facilitar o deslizamento, fixado a uma superfície suporte (não incluída neste preço). Inclusive marcação, ancoragens, batentes, embelezadores, juntas, tacos e parafusos.
Inclui: Colocação e fixação de acessórios e peças especiais.
Critério de medição de projecto: Número de unidades previstas, segundo documentação gráfica de Projecto.
Critério de medição de obra: Medir-se-á o número de unidades realmente executadas segundo especificações de Projecto.

| Código | Un | Descrição | Rendimento | Preço | Importância |
|---|---|---|---|---|---|
| mt47pep030b | Ud | Escorrega para piscina, com pista de poliéster e fibra de vidro, de 130 cm de altura e 217 cm de comprimento, de cor azul claro, com degraus de material plástico e guardas de aço inoxidável, equipado com tomada de água para facilitar o deslizamento, ancoragens dotadas de mecanismo para ligação equipotencial, batentes, embelezadores, juntas, buchas e parafusos. (material) | 1.000 | 291461.51 | 291461.51 |
| mt09moe040 | Ud | Argamassa expansiva. (material) | 2.000 | 451.96 | 903.92 |
| mo041 | h | Oficial de 1ª construção de obra civil. (mão de obra) | 3.217 | 622.24 | 2001.75 |
| mo087 | h | Ajudante de construção de obra civil. (mão de obra) | 2.573 | 398.94 | 1026.47 |
| % | % | Custos directos complementares | 2 % | 295393.65 | 5907.87 |
|  |  | Custos directos |  |  | 301301.52 |
