# Fossa séptica compacta de polietileno de alta densidade (PEAD/HDPE), com pré-filtro e filtro biológico aeróbio com biodiscos, de 1500 litros, de 940 mm de diâmetro e 2200 mm de comprimento

- Propriedade do ficheiro: CYPE INGENIEROS, S.A.
- Formato: FIEBDC-3/2002
- Âmbito geográfico: Cabo Verde
- Moeda: CVE
- Custos indirectos: 3.00 %
- IVA: 15.00 %

## U Infra-estruturas no logradouro

### US Tratamento de águas residuais

#### USF Equipamentos de tratamento

**USF005** Ud Fossa séptica compacta de polietileno de alta densidade (PEAD/HDPE), com pré-filtro e filtro biológico aeróbio com biodiscos, de 1500 litros, de 940 mm de diâmetro e 2200 mm de comprimento.
Fornecimento e instalação de fossa séptica compacta de polietileno de alta densidade (PEAD/HDPE), com pré-filtro e filtro biológico aeróbio com biodiscos, de 1500 litros, de 940 mm de diâmetro e 2200 mm de comprimento, com duas bocas de acesso de 400 mm de diâmetro, boca de entrada e boca de saída de 110 mm de diâmetro. Totalmente montada, ligada e testada.
Inclui: Marcação. Colocação e ligação da fossa séptica compacta.
Critério de medição de projecto: Número de unidades previstas, segundo documentação gráfica de Projecto.
Critério de medição de obra: Medir-se-á o número de unidades realmente executadas segundo especificações de Projecto.

| Código | Un | Descrição | Rendimento | Preço | Importância |
|---|---|---|---|---|---|
| mt46fsp210a | Ud | Fossa séptica compacta de polietileno de alta densidade (PEAD/HDPE), com pré-filtro e filtro biológico aeróbio com biodiscos, de 1500 litros, de 940 mm de diâmetro e 2200 mm de comprimento, com duas bocas de acesso de 400 mm de diâmetro, boca de entrada e boca de saída de 110 mm de diâmetro, para tratamento de águas residuais. (material) | 1.000 | 128829.15 | 128829.15 |
| mo008 | h | Oficial de 1ª canalizador. (mão de obra) | 2.277 | 424.42 | 966.40 |
| mo107 | h | Ajudante de canalizador. (mão de obra) | 2.277 | 258.83 | 589.36 |
| % | % | Custos directos complementares | 2 % | 130384.91 | 2607.70 |
|  |  | Custos directos |  |  | 132992.61 |
