# Portão constituído por aros e caixilho de tubo de aço galvanizado e por rede de torção simples

- Propriedade do ficheiro: CYPE INGENIEROS, S.A.
- Formato: FIEBDC-3/2002
- Âmbito geográfico: Cabo Verde
- Moeda: CVE
- Custos indirectos: 3.00 %
- IVA: 15.00 %

## U Infra-estruturas no logradouro

### UV Vedações

#### UVP Portões

**UVP020** Ud Portão constituído por aros e caixilho de tubo de aço galvanizado e por rede de torção simples, de 50 mm de espaçamento da malha e 1,8 mm de diâmetro, fixada aos aros, para acesso pedonal em vedação de terreno de malha metálica.
Portão constituído por aros de tubo de aço galvanizado de 40x20x1,5 mm e 30x15x1,5 mm, caixilho de tubo de aço galvanizado de 40x40x1,5 mm com chapa de 40x4 mm e por rede de torção simples, de 50 mm de espaçamento da malha e 1,8 mm de diâmetro, acabamento galvanizado, fixada aos aros e atirantada, para acesso pedonal em vedação de terreno de malha metálica. Inclusive marcação, abertura de vãos no terreno, enchimento de betão C20/25 (X0(P); D25; S2; Cl 1,0) para assentamento dos postes, colocação e aprumo da porta nos postes, elementos de ancoragem, ferragens de segurança e fecho e acessórios de fixação e montagem. Totalmente montado.
Inclui: Marcação de alinhamentos e níveis. Execução de aberturas no terreno. Colocação dos postes. Betonagem. Montagem da porta. Fixação do caixilho nos postes. Colocação das ferragens de fecho. Ajuste final da folha.
Critério de medição de projecto: Número de unidades previstas, segundo documentação gráfica de Projecto.
Critério de medição de obra: Medir-se-á o número de unidades realmente executadas segundo especificações de Projecto.

| Código | Un | Descrição | Rendimento | Preço | Importância |
|---|---|---|---|---|---|
| mt10hmf020Da | m³ | Betão simples C20/25 (X0(P); D25; S2; Cl 1,0), fabricado em central, segundo NP EN 206-1. (material) | 0.100 | 11560.48 | 1156.05 |
| mt52vst030m | Ud | Poste interior de reforço de tubo de aço galvanizado de 48 mm de diâmetro e 1,5 mm de espessura, altura 2 m. (material) | 2.000 | 1831.58 | 3663.16 |
| mt52vst040jg | Ud | Portão constituído por aros de tubo de aço galvanizado de 40x20x1,5 mm e 30x15x1,5 mm, caixilho de tubo de aço galvanizado de 40x40x1,5 mm com chapa de 40x4 mm e por rede de torção simples, de 50 mm de espaçamento da malha e 1,8 mm de diâmetro, acabamento galvanizado, fixada aos aros e atirantada, para o acesso de peões. (material) | 1.000 | 16080.85 | 16080.85 |
| au00auh040 |  | Vibrador de betão, eléctrico. | 1.000 | 0.00 | 0.00 |
| mo041 | h | Oficial de 1ª construção de obra civil. (mão de obra) | 0.256 | 458.42 | 117.36 |
| mo087 | h | Ajudante de construção de obra civil. (mão de obra) | 0.256 | 292.26 | 74.82 |
| mo018 | h | Oficial de 1ª serralheiro. (mão de obra) | 0.896 | 464.84 | 416.50 |
| mo059 | h | Ajudante de serralheiro. (mão de obra) | 0.896 | 293.10 | 262.62 |
| % | % | Custos directos complementares | 2 % | 21771.36 | 435.43 |
|  |  | Custos directos |  |  | 22206.79 |
