# Pavimento em relva sintética, para utilização em urbanismo e recintos de ócio

- Propriedade do ficheiro: CYPE INGENIEROS, S.A.
- Formato: FIEBDC-3/2002
- Âmbito geográfico: Cabo Verde
- Custos indirectos: 3.00 %
- IVA: 15.00 %

## U Infra-estruturas no logradouro

### UX Pavimentos

#### UXS Sintéticos

**UXS010** m² Pavimento em relva sintética, para utilização em urbanismo e recintos de ócio.
Fornecimento e colocação de pavimento em relva sintética, formado por uma alcatifa de relva sintética, composto de mechas rectas de 1/8" de fibra 100% polipropileno, pré-fibrilado, resistente aos raios UV, 2200 decitex, tecidos sobre base de polipropileno drenante, com termo-fixação e vedação com borracha SBR, 7 mm de altura de filamento, 9 mm de altura total de tapete, 1402 g/m² e 88200 mechas/m²; banda de geotêxtil e cola especial de poliuretano bicomponente; para utilização em urbanismo e recintos de ócio. Totalmente colocado sobre superfície base não incluída neste preço.
Inclui: Marcação. Colocação da relva sintética.
Critério de medição de projecto: Superfície medida segundo documentação gráfica de Projecto.
Critério de medição de obra: Medir-se-á a superfície realmente executada segundo especificações de Projecto.

| Código | Un | Descrição | Rendimento | Preço | Importância |
|---|---|---|---|---|---|
| mt47adc500a | m² | Relva sintética, composto de mechas rectas de 1/8" de fibra 100% polipropileno, pré-fibrilado, resistente aos raios UV, 2200 decitex, tecidos sobre base de polipropileno drenante, com termo-fixação e vedação com borracha SBR, 7 mm de altura de filamento, 9 mm de altura total de tapete, 1402 g/m² e 88200 mechas/m². (material) | 1.000 | 11.74 | 11.74 |
| mt47adc110a | kg | Cola especial de poliuretano bicomponente. (material) | 0.039 | 30.09 | 1.17 |
| mt47adc100a | m | Banda de geotêxtil. (material) | 0.387 | 4.44 | 1.72 |
| mq07cel010 | h | Empilhador elevador diesel de dupla tracção de 8 t. (equipamento) | 0.009 | 25.13 | 0.23 |
| mo040 | h | Oficial de 1ª construção de obra civil. (mão de obra) | 0.218 | 3.28 | 0.72 |
| mo085 | h | Ajudante de construção de obra civil. (mão de obra) | 0.218 | 2.15 | 0.47 |
| % | % | Custos directos complementares | 2 % | 16.05 | 0.32 |
|  |  | Custos directos |  |  | 16.37 |
