# Pavimento de ladrilhos elásticos de segurança e protecção contra quedas

- Propriedade do ficheiro: CYPE INGENIEROS, S.A.
- Formato: FIEBDC-3/2002
- Âmbito geográfico: Cabo Verde
- Custos indirectos: 3.00 %
- IVA: 15.00 %

## U Infra-estruturas no logradouro

### UX Pavimentos

#### UXS Sintéticos

**UXS030** m² Pavimento de ladrilhos elásticos de segurança e protecção contra quedas, de borracha reciclada, com o bordo com ligação macho-fêmea, cor cinzento, de 500x500x40 mm, colocado encaixando cada ladrilho com o seguinte, como um puzzle e colando à base cada ladrilho, com cola especial de poliuretano bicomponente.
Fornecimento e instalação de pavimento de ladrilhos elásticos de segurança e protecção contra quedas, com o bordo com ligação macho-fêmea, cor cinzento, de 500x500x40 mm, compostas por resinas de poliuretano, borracha reciclada triturada e pigmentos; colocado encaixando cada ladrilho com o seguinte, como um puzzle e colando à base cada ladrilho, com cola especial de poliuretano bicomponente. Inclusive p/p de cola especial de poliuretano bicomponente, para colar os ladrilhos a a superfície base de betão, asfalto ou base granular compactada (não incluída neste preço) Totalmente instalado.
Inclui: Marcação. Colocação dos ladrilhos.
Critério de medição de projecto: Superfície medida segundo documentação gráfica de Projecto.
Critério de medição de obra: Medir-se-á a superfície realmente executada segundo especificações de Projecto.

| Código | Un | Descrição | Rendimento | Preço | Importância |
|---|---|---|---|---|---|
| mt47adc110a | kg | Cola especial de poliuretano bicomponente. (material) | 0.800 | 6.54 | 5.23 |
| mt47adc411cf | m² | Placa elástica de segurança e protecção contra quedas, com o bordo com ligação macho-fêmea, cor cinzento, de 500x500x40 mm, composta por resinas de poliuretano, borracha reciclada triturada e pigmentos, segundo NP EN 1177. (material) | 1.040 | 47.04 | 48.92 |
| mo041 | h | Oficial de 1ª construção de obra civil. (mão de obra) | 0.127 | 3.72 | 0.47 |
| mo087 | h | Ajudante de construção de obra civil. (mão de obra) | 0.127 | 2.35 | 0.30 |
| % | % | Custos directos complementares | 2 % | 54.92 | 1.10 |
|  |  | Custos directos |  |  | 56.02 |
