# Pavimento de placa elástica de segurança e protecção contra quedas

- Propriedade do ficheiro: CYPE INGENIEROS, S.A.
- Formato: FIEBDC-3/2002
- Âmbito geográfico: Cabo Verde
- Custos indirectos: 3.00 %
- IVA: 15.00 %

## U Infra-estruturas no logradouro

### UX Pavimentos

#### UXS Sintéticos

**UXS030** m² Pavimento de placa elástica de segurança e protecção contra quedas, de borracha reciclada, cor verde, de 500x500x40 mm, colocado colando à base cada ladrilho, com cola especial de poliuretano bicomponente.
Fornecimento e instalação de pavimento de placa elástica de segurança e protecção contra quedas, cor verde, de 500x500x40 mm, composta por resinas de poliuretano, borracha reciclada triturada e pigmentos. Inclusive p/p de cola especial de poliuretano bicomponente, para colar os ladrilhos a a superfície base de betão, asfalto ou base granular compactada (não incluída neste preço) Totalmente instalado.
Inclui: Marcação. Colocação dos ladrilhos.
Critério de medição de projecto: Superfície medida segundo documentação gráfica de Projecto.
Critério de medição de obra: Medir-se-á a superfície realmente executada segundo especificações de Projecto.

| Código | Un | Descrição | Rendimento | Preço | Importância |
|---|---|---|---|---|---|
| mt47adc110a | kg | Cola especial de poliuretano bicomponente. (material) | 0.200 | 30.09 | 6.02 |
| mt47adc411ic | m² | Placa elástica de segurança e protecção contra quedas, cor verde, de 500x500x40 mm, composta por resinas de poliuretano, borracha reciclada triturada e pigmentos, segundo NP EN 1177. (material) | 1.050 | 44.93 | 47.18 |
| mo040 | h | Oficial de 1ª construção de obra civil. (mão de obra) | 0.129 | 3.28 | 0.42 |
| mo085 | h | Ajudante de construção de obra civil. (mão de obra) | 0.129 | 2.15 | 0.28 |
| % | % | Custos directos complementares | 2 % | 53.90 | 1.08 |
|  |  | Custos directos |  |  | 54.98 |
