# Ensaio sobre uma série de provetes prismáticos de argamassa de cimento, com determinação de: sucção de água, absorção de água

- Propriedade do ficheiro: CYPE INGENIEROS, S.A.
- Formato: FIEBDC-3/2002
- Âmbito geográfico: Cabo Verde
- Moeda: CVE
- Custos indirectos: 3.00 %
- IVA: 15.00 %

## X Controlo de qualidade e ensaios

### XA Argamassas, gessos, cales, escaiolas e cimentos

#### XAM Argamassa

**XAM030** Ud Ensaio sobre uma série de provetes prismáticos de argamassa de cimento, com determinação de: sucção de água, absorção de água.
Ensaios a realizar em laboratório acreditado na área técnica correspondente, sobre uma série de provetes prismáticos de argamassa de cimento, recolhidos em obra segundo EN 1015-2, para a determinação das seguintes características: sucção de água segundo EN 1015-18, absorção de água segundo LNEC E 394. Incluindo deslocamento à obra e relatório de resultados.
Inclui: Deslocamento à obra. Recolha de amostras. Fabricação e cura de provetes e realização de ensaios. Redacção de relatório dos resultados dos ensaios realizados.
Critério de medição de projecto: Ensaio a realizar, segundo documentação do Plano de controlo de qualidade.

| Código | Un | Descrição | Rendimento | Preço | Importância |
|---|---|---|---|---|---|
| mt49des010 | Ud | Repercussão por deslocamento à obra para a recolha de amostras. (material) | 1.000 | 113.67 | 113.67 |
| mt49moc020 | Ud | Recolha em obra de amostras de argamassa de cimento, cujo peso não exceda 50 kg, segundo EN 1015-2. (material) | 1.000 | 4918.41 | 4918.41 |
| mt49moc080 | Ud | Ensaio para determinar a sucção de uma amostra de argamassa, sobre seis provetes de 4x4x16 cm, previamente fabricados, segundo EN 1015-18. (material) | 1.000 | 20278.87 | 20278.87 |
| mt49moc090 | Ud | Ensaio para determinar a absorção de água de uma amostra de argamassa, segundo LNEC E 394, sobre três provetes de 4x4x16 cm, previamente fabricados. (material) | 1.000 | 14925.75 | 14925.75 |
| mt49moc120 | Ud | Relatório de resultados dos ensaios realizados sobre uma amostra de argamassa de cimento. (material) | 1.000 | 14755.24 | 14755.24 |
| % | % | Custos directos complementares | 2 % | 54991.94 | 1099.84 |
|  |  | Custos directos |  |  | 56091.78 |
