# Ensaio de ladrilho de betão

- Propriedade do ficheiro: CYPE INGENIEROS, S.A.
- Formato: FIEBDC-3/2002
- Âmbito geográfico: Cabo Verde
- Moeda: CVE
- Custos indirectos: 3.00 %
- IVA: 15.00 %

## X Controlo de qualidade e ensaios

### XB Ladrilhos

#### XBH Betão

**XBH010** Ud Ensaio de ladrilho de betão.
Ensaios a realizar em laboratório acreditado na área técnica correspondente, sobre uma amostra de ladrilho de betão, recolhida em obra, para a determinação das seguintes características: resistência à flexão e carga de ruptura segundo NP EN 1339, resistência à abrasão segundo NP EN 1339. Incluindo deslocamento à obra, recolha de amostra e relatório de resultados.
Inclui: Deslocamento à obra. Recolha de amostras. Realização dos ensaios. Redacção de relatório dos resultados dos ensaios realizados.
Critério de medição de projecto: Ensaio a realizar, segundo documentação do Plano de controlo de qualidade.

| Código | Un | Descrição | Rendimento | Preço | Importância |
|---|---|---|---|---|---|
| mt49bah030 | Ud | Ensaio para determinar a resistência à flexão e à carga de ruptura de uma amostra de ladrilho de betão, segundo NP EN 1339, inclusive deslocamento à obra, recolha de amostra e relatório de resultados. (material) | 1.000 | 25046.46 | 25046.46 |
| mt49bah040 | Ud | Ensaio para determinar a resistência à abrasão de uma amostra de ladrilho de betão, segundo NP EN 1339, inclusive deslocamento à obra, recolha de amostra e relatório de resultados. (material) | 1.000 | 31743.62 | 31743.62 |
| % | % | Custos directos complementares | 2 % | 56790.08 | 1135.80 |
|  |  | Custos directos |  |  | 57925.88 |
