# Ensaio sobre uma amostra de perfil de alumínio para caixilharia

- Propriedade do ficheiro: CYPE INGENIEROS, S.A.
- Formato: FIEBDC-3/2002
- Âmbito geográfico: Cabo Verde
- Moeda: CVE
- Custos indirectos: 3.00 %
- IVA: 15.00 %

## X Controlo de qualidade e ensaios

### XC Caixilharias

#### XCM Metálica

**XCM010** Ud Ensaio sobre uma amostra de perfil de alumínio para caixilharia, com determinação de: medidas e tolerâncias (inércia do perfil), espessura da película de anodizado, massa por unidade de superfície da película de anodizado.
Ensaios a realizar em laboratório acreditado na área técnica correspondente, sobre uma amostra, recolhida em obra, de perfil de alumínio utilizado na fabricação de caixilharia, para a determinação das seguintes características: medidas e tolerâncias (inércia do perfil) segundo NP EN 755-9, espessura da película de anodizado segundo NP EN 12373-3, massa por unidade de superfície da película de anodizado segundo NP EN 12373-2. Incluindo deslocamento à obra e relatório de resultados.
Inclui: Deslocamento à obra. Recolha de amostras. Realização dos ensaios. Redacção de relatório dos resultados dos ensaios realizados.
Critério de medição de projecto: Ensaio a realizar, segundo documentação do Plano de controlo de qualidade.

| Código | Un | Descrição | Rendimento | Preço | Importância |
|---|---|---|---|---|---|
| mt49des010 | Ud | Repercussão por deslocamento à obra para a recolha de amostras. (material) | 1.000 | 113.67 | 113.67 |
| mt49alc020 | Ud | Recolha em obra de amostras de elementos de caixilharia de alumínio anodizado. (material) | 1.000 | 4918.41 | 4918.41 |
| mt49alc080 | Ud | Ensaio para determinar as medidas e tolerâncias de um perfil de alumínio anodizado (inércia), segundo NP EN 755-9. (material) | 1.000 | 11014.98 | 11014.98 |
| mt49alc040 | Ud | Ensaio para determinar a espessura da película de anodizado pelo método das correntes de Foucault, segundo NP EN 12373-3. (material) | 1.000 | 25828.59 | 25828.59 |
| mt49alc060 | Ud | Ensaio para determinar a massa por unidade de superfície da película de anodizado, segundo NP EN 12373-2. (material) | 1.000 | 15358.91 | 15358.91 |
| mt49alc030 | Ud | Relatório de resultados dos ensaios realizados sobre uma amostra de caixilharia de alumínio anodizado. (material) | 1.000 | 14755.24 | 14755.24 |
| % | % | Custos directos complementares | 2 % | 71989.80 | 1439.80 |
|  |  | Custos directos |  |  | 73429.60 |
