# Unidade água-água, bomba de calor geotérmica, para aquecimento

- Propriedade do ficheiro: CYPE INGENIEROS, S.A.
- Formato: FIEBDC-3/2002
- Âmbito geográfico: Cabo Verde
- Moeda: CVE
- Custos indirectos: 3.00 %
- IVA: 15.00 %

## Z Reabilitação energética

### ZC Aquecimento, climatização e A.Q.S.

#### ZCV Unidades centrais de climatização

**ZCV200** Ud Unidade água-água, bomba de calor geotérmica, para aquecimento.
Reabilitação energética de edifício através da colocação, em substituição de equipamento existente, de bomba de calor, água-água, geotérmica, alimentação monofásica a 230 V, potência calorífica nominal 6,9 kW (temperatura de entrada da água ao condensador 30°C, temperatura de saída da água do condensador 35°C, temperatura de entrada da água o evaporador 10°C, temperatura de saída da água do evaporador 7°C) (COP 4,9), potência sonora 46 dBA, dimensões 1200x690x600 mm, peso 139 kg, para gás R-407C, com bombas de circulação para os circuitos primário e secundário, compressor de tipo scroll, controlo de equilíbrio energético com sonda exterior, ecrã de informação gráfica, resistência eléctrica seleccionável para 2, 4 ou 6 kW, permutador de placas de aço inoxidável, pressostato diferencial de caudal, filtro, manómetros, válvula de segurança e purgador automático de ar. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcg005a | Ud | Bomba de calor, água-água, geotérmica, alimentação monofásica a 230 V, potência calorífica nominal 6,9 kW (temperatura de entrada da água ao condensador 30°C, temperatura de saída da água do condensador 35°C, temperatura de entrada da água o evaporador 10°C, temperatura de saída da água do evaporador 7°C) (COP 4,9), potência sonora 46 dBA, dimensões 1200x690x600 mm, peso 139 kg, para gás R-407C, com bombas de circulação para os circuitos primário e secundário, compressor de tipo scroll, controlo de equilíbrio energético com sonda exterior, ecrã de informação gráfica, resistência eléctrica seleccionável para 2, 4 ou 6 kW, permutador de placas de aço inoxidável, pressostato diferencial de caudal, filtro, manómetros, válvula de segurança e purgador automático de ar. (material) | 1.000 | 1035008.07 | 1035008.07 |
| mt42www050 | Ud | Termómetro bimetálico, diâmetro de esfera de 100 mm, com tomada vertical, com bainha de 1/2", escala de temperatura de 0 a 120°C. (material) | 2.000 | 8846.08 | 17692.16 |
| mt37www050e | Ud | União anti-vibração, de borracha, com rosca de 1 1/4", para uma pressão máxima de funcionamento de 10 bar. (material) | 4.000 | 6011.13 | 24044.52 |
| mt37sve010e | Ud | Válvula de esfera de latão niquelado para enroscar de 1 1/4". (material) | 4.000 | 2713.83 | 10855.32 |
| mo005 | h | Oficial de 1ª instalador de ar condicionado. (mão de obra) | 8.234 | 639.39 | 5264.74 |
| mo104 | h | Ajudante de instalador de ar condicionado. (mão de obra) | 8.234 | 398.19 | 3278.70 |
| % | % | Custos directos complementares | 2 % | 1096143.51 | 21922.87 |
|  |  | Custos directos |  |  | 1118066.38 |
