# Sistema ETICS Wall-Term "REVETÓN" de isolamento térmico pelo exterior de fachada existente

- Propriedade do ficheiro: CYPE INGENIEROS, S.A.
- Formato: FIEBDC-3/2002
- Âmbito geográfico: Cabo Verde
- Moeda: CVE
- Custos indirectos: 3.00 %
- IVA: 15.00 %

## Z Reabilitação energética

### ZF Paramentos verticais: adição de isolamento térmico

#### ZFF Sistemas ETICS de isolamento exterior de fachadas

**ZFF060** m² Sistema ETICS Wall-Term "REVETÓN" de isolamento térmico pelo exterior de fachada existente.
Reabilitação energética de fachada, através de isolamento térmico pelo exterior, com o sistema Wall-Term "REVETÓN", com DITE - 07/0002, composto por: painel rígido de poliestireno expandido, Wall-Term EPS Blanco "REVETÓN", de superfície lisa e bordo lateral recto, de 60 mm de espessura, fixado ao suporte com adesivo Wall-Term "REVETÓN", misturado com um 30% de cimento CEM II, segundo NP EN 197-1 e fixações mecânicas com bucha de expansão e prego de polipropileno; camada de regularização de adesivo Wall-Term "REVETÓN", misturado com um 30% de cimento CEM II, segundo NP EN 197-1, armada com malha de fibra de vidro anti-álcalis, Armadura Wall-Term "REVETÓN", de 4x4 mm de vão de malha, de 160 g/m² de massa superficial e 0,5 mm de espessura; camada de acabamento de revestimento decorativo acrílico, Revetón 1000 "REVETÓN", de cor branca, acabamento riscado, sobre primário, Similar Liso "REVETÓN", de cor branca. Inclusive perfis de arranque Wall-Term "REVETÓN", de alumínio e perfis de canto Wall-Term "REVETÓN", de alumínio, com malha.
Critérios considerados na determinação do preço da unidade de obra: O preço inclui a execução dos remates nos encontros com paramentos, revestimentos ou outros elementos assentes na sua superfície, mas não inclui a preparação da superfície suporte.
Inclui: Colocação da malha de arranque. Colocação do perfil de arranque. Corte e preparação do isolamento. Colocação do isolamento sobre o paramento. Lixagem de toda a superfície. Colocação dos restantes perfis. Resolução dos pontos singulares. Aplicação da argamassa base e colocação da malha de fibra de vidro na camada de regularização. Formação de juntas. Aplicação da camada de acabamento.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mar210d | m | Perfil de arranque, Wall-Term "REVETÓN", de alumínio, em "U", de 60 mm de largura, com pingadeira, para nivelação e suporte dos painéis isolantes dos sistemas de isolamento térmico pelo exterior sobre a linha de soco. (material) | 0.100 | 674.82 | 67.48 |
| mt28mar010a | kg | Adesivo Wall-Term "REVETÓN", composto por copolímeros em dispersão aquosa, inertes seleccionados e pigmentos, para aderir e reforçar os painéis isolantes, e como camada base. (material) | 10.000 | 380.00 | 3800.00 |
| mt08cet020a | t | Cimento CEM II / A-L 32,5 N, a granel, segundo NP EN 197-1. (material) | 0.003 | 11358.39 | 34.08 |
| mt16per010e | m² | Painel rígido de poliestireno expandido, Wall-Term EPS Blanco "REVETÓN", de superfície lisa e bordo lateral recto, de 60 mm de espessura, cor branca, resistência térmica 1,65 m²°C/W, condutibilidade térmica 0,037 W/(m°C), densidade 20 kg/m³, Euroclasse E de reacção ao fogo segundo NP EN 13501-1, com código de designação EPS-NP EN 13163-L2-W1-T1-S2-P4-DS(N)2-BS150-CS(10)60-TR150. (material) | 1.050 | 1831.86 | 1923.45 |
| mt16per023b | Ud | Bucha de expansão de fibra de vidro reforçada com poliamida, Espiga Wall-Term "REVETÓN", de 110 mm de comprimento, com aro de estanquidade e prego de polipropileno para fixação de placas isolantes. (material) | 6.000 | 51.67 | 310.02 |
| mt28mar222a | m | Perfil de canto, Wall-Term "REVETÓN", de alumínio, com malha incorporada de 10 e 15 cm de largura a cada lado do perfil, para reforço de cantos. (material) | 0.500 | 364.81 | 182.41 |
| mt28mar230a | m² | Malha de fibra de vidro anti-álcalis, Armadura Wall-Term "REVETÓN", de 4x4 mm de vão de malha, de 160 g/m² de massa superficial e 0,5 mm de espessura, com 306 kp/cm² de resistência à tracção, para armar argamassas. (material) | 1.100 | 313.13 | 344.44 |
| mt28mar060a | kg | Primário, Similar Liso "REVETÓN", de cor branca, de cor branca, acabamento mate, textura lisa, composto por copolímeros acrílicos em dispersão aquosa, dióxido de titânio e pigmentos extendedores seleccionados, impermeável à água da chuva, permeável ao vapor de água, anti-caruncho e anti-verdete e resistente aos raios UV e aos álcalis; para aplicar com trincha ou rolo. (material) | 0.100 | 1066.40 | 106.64 |
| mt28mar020ab | kg | Revestimento decorativo acrílico, Revetón 1000 "REVETÓN", de cor branca, acabamento riscado, composto por copolímeros acrílicos em dispersão aquosa, cargas de granulometria controlada, dióxido de titânio e pigmentos extendedores seleccionados, anti-caruncho e anti-verdete, impermeável à água da chuva, permeável ao vapor de água e com resistência aos raios UV e aos álcalis, para aplicar com palustra metálica ou de madeira. (material) | 2.750 | 662.93 | 1823.06 |
| mo054 | h | Oficial de 1ª montador de isolamentos. (mão de obra) | 0.125 | 567.64 | 70.96 |
| mo101 | h | Ajudante de montador de isolamentos. (mão de obra) | 0.125 | 354.25 | 44.28 |
| mo039 | h | Oficial de 1ª rebocador. (mão de obra) | 0.750 | 552.42 | 414.32 |
| mo079 | h | Ajudante de rebocador. (mão de obra) | 0.750 | 354.25 | 265.69 |
| % | % | Custos directos complementares | 2 % | 9386.83 | 187.74 |
|  |  | Custos directos |  |  | 9574.57 |
