# Reabilitação energética de edifício através da colocação na parte inferior da porta interior

- Propriedade do ficheiro: CYPE INGENIEROS, S.A.
- Formato: FIEBDC-3/2002
- Âmbito geográfico: Cabo Verde
- Custos indirectos: 3.00 %
- Despesas gerais: 13.00 %
- Lucro: 6.00 %
- IVA: 16.00 %

## Z Reabilitação energética

### ZV Ventilação

#### ZVM Sistemas de ventilação mecânica

**ZVM020** Ud Reabilitação energética de edifício através da colocação na parte inferior da porta interior, de grelha para trânsito de ar, caudal máximo 35 l/s, de 200x100 mm, para sistema de ventilação mecânica controlada.
Inclui: Marcação. Fixação da grelha na folha da porta interior.

| Código | Un | Descrição | Rendimento | Preço | Importância |
|---|---|---|---|---|---|
| mt20svg060a | Ud | Grelha para trânsito de ar de alumínio lacado em cor a escolher do catálogo RAL, com aro telescópico e aletas em forma de "V", caudal máximo 35 l/s, de 200x100 mm, para colocar na parte inferior da porta interior, de 30 a 55 mm de espessura, fixada através de parafusos. (material) | 1.000 | 22.31 | 22.31 |
| mo009 | h | Oficial de 1ª montador. (mão de obra) | 0.377 | 3.14 | 1.18 |
| mo075 | h | Ajudante de montador. (mão de obra) | 0.377 | 2.00 | 0.75 |
| % | % | Custos directos complementares | 2 % | 24.24 | 0.48 |
|  |  | Custos directos |  |  | 24.72 |
