# Reabilitação energética de edifício através da colocação de caixa de extracção

- Propriedade do ficheiro: CYPE INGENIEROS, S.A.
- Formato: FIEBDC-3/2002
- Âmbito geográfico: Cabo Verde
- Custos indirectos: 3.00 %
- Despesas gerais: 13.00 %
- Lucro: 6.00 %
- IVA: 16.00 %

## Z Reabilitação energética

### ZV Ventilação

#### ZVM Sistemas de ventilação mecânica

**ZVM050** Ud Reabilitação energética de edifício através da colocação de caixa de extracção, série C.VEC micro-watt +, modelo C.VEC 1000 RH micro-watt + "ALDER", caudal máximo 1000 m³/h, para sistema de ventilação mecânica controlada.
Inclui: Marcação. Colocação e fixação da caixa de extracção. Ligações.

| Código | Un | Descrição | Rendimento | Preço | Importância |
|---|---|---|---|---|---|
| mt20sva005i | Ud | Caixa de extracção, série C.VEC micro-watt +, modelo C.VEC 1000 RH micro-watt + "ALDER", de potência nominal 0,245 kW, motor assíncrono de 4 polos, protecção IP 44, isolamento classe B, para alimentação monofásica a 230 V e 50 Hz de frequência, caudal máximo 1000 m³/h, nível de pressão sonora 79 dBA, com boca para ligação a conduta de extracção de 315 mm de diâmetro e boca de saída rectangular de 182x131 mm, para transportar ar a 400°C durante meia hora, segundo EN 12101-3. (material) | 1.000 | 3212.05 | 3212.05 |
| mt20sva905e | Ud | Acessórios e elementos de fixação de caixa de extracção, "ALDER". (material) | 1.000 | 117.57 | 117.57 |
| mo009 | h | Oficial de 1ª montador. (mão de obra) | 0.151 | 3.14 | 0.47 |
| mo075 | h | Ajudante de montador. (mão de obra) | 0.151 | 2.00 | 0.30 |
| % | % | Custos directos complementares | 2 % | 3330.39 | 66.61 |
|  |  | Custos directos |  |  | 3397.00 |
