# Reabilitação energética de fachada, com isolamento térmico e revestimento exterior de fachada ventilada de placas compactas de minerais com polímeros (Solid Surface)

- Propriedade do ficheiro: CYPE INGENIEROS, S.A.
- Formato: FIEBDC-3/2002
- Âmbito geográfico: Cabo Verde
- Moeda: CVE
- Custos indirectos: 3.00 %
- IVA: 15.00 %

## Z Reabilitação energética

### ZV Paramentos verticais: fachadas ventiladas

#### ZVU Fachadas ventiladas de placas compactas de minerais com polímeros (Solid Surface)

**ZVU010** m² Reabilitação energética de fachada, com isolamento térmico e revestimento exterior de fachada ventilada de placas compactas de minerais com polímeros (Solid Surface).
Reabilitação energética de fachada. ISOLAMENTO TÉRMICO: painel de lã mineral, segundo EN 13162, de 40 mm de espessura, revestido numa das suas faces com um véu preto, resistência térmica 1,25 m²°C/W, condutibilidade térmica 0,032 W/(m°C), colocado topo a topo, com fixações mecânicas sobre fachada existente; REVESTIMENTO EXTERIOR DE FACHADA VENTILADA: de placas compactas de grande formato formadas por ATH (trihidrato de alumina) e resinas poliméricas de alta resistência (Solid Surface), cor branca de 3590x750x12 mm; colocação com junta contínua através do sistema de ancoragem oculto de grampo, sobre subestrutura suporte de alumínio. Inclusive fita adesiva para a vedação de juntas entre painéis isolantes e tira-fundos e ancoragens mecânicas de expansão de aço inoxidável A2, para a fixação da subestrutura suporte.
Critérios considerados na determinação do preço da unidade de obra: O preço não inclui a preparação da superfície suporte.
Inclui: Implantação do isolamento. Corte e preparação do isolamento. Fixação do isolamento. Implantação das juntas de dilatação e panos de trabalho. Marcação da disposição do revestimento e dos pontos de ancoragem da subestrutura suporte. Fixação da subestrutura suporte ao pano principal e à laje. Preparação do revestimento. Aprumo, nivelamento e alinhamento do revestimento. Fixação definitiva do revestimento à subestrutura suporte. Enchimento das juntas. Realização de todos os trabalhos necessários para a execução dos vãos. Resolução de pontos singulares. Lixagem de toda a superfície. Limpeza final do paramento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt16lva070b | m² | Painel de lã mineral, segundo EN 13162, de 40 mm de espessura, revestido numa das suas faces com um véu preto, resistência térmica 1,25 m²°C/W, condutibilidade térmica 0,032 W/(m°C), Euroclasse A1 de reacção ao fogo segundo NP EN 13501-1, capacidade de absorção de água a curto prazo <=1 kg/m² e factor de resistência à difusão do vapor de água 1. (material) | 1.050 | 1600.05 | 1680.05 |
| mt16aaa020ab | Ud | Fixação mecânica para painéis isolantes de lã mineral, colocados directamente sobre a superfície suporte. (material) | 4.000 | 32.35 | 129.40 |
| mt16aaa030 | m | Fita autocolante para vedação de juntas. (material) | 0.440 | 48.52 | 21.35 |
| mt12mss010b | m² | Revestimento exterior para fachada ventilada de placas compactas de grande formato formadas por ATH (trihidrato de alumina) e resinas poliméricas de alta resistência (Solid Surface), cor branca de 3590x750x12 mm; colocação com junta contínua através do sistema de ancoragem oculto de grampo, sobre subestrutura suporte formada por perfis verticais em T de alumínio, perfis horizontais de tubo de alumínio de secção rectangular, perfis separadores em L de alumínio, grampos de alumínio, casquilhos de aço inoxidável e tampões para ocultar as fixações; com adesivo para a fixação das placas entre si e das tampas aos casquilhos, parafusos de aço inoxidável para a fixação dos casquilhos aos perfis verticais e dos perfis verticais aos perfis separadores, tira-fundos de aço inoxidável A2 e buchas de nylon para a fixação dos perfis ao pano principal e ancoragens mecânicas de expansão, de aço inoxidável A2 para a fixação dos perfis à laje; com o preço incrementado em 5% relativamente a peças especiais para a resolução de pontos singulares. (material) | 1.000 | 63167.84 | 63167.84 |
| op00tal010 |  | Berbequim. | 1.000 | 0.00 | 0.00 |
| op00ato010 |  | Aparafusadora. | 1.000 | 0.00 | 0.00 |
| mo054 | h | Oficial de 1ª montador de isolamentos. (mão de obra) | 0.158 | 639.39 | 101.02 |
| mo101 | h | Ajudante de montador de isolamentos. (mão de obra) | 0.158 | 398.94 | 63.03 |
| mo052 | h | Oficial de 1ª montador de sistemas de fachadas pré-fabricadas. (mão de obra) | 1.384 | 639.39 | 884.92 |
| mo099 | h | Ajudante de montador de sistemas de fachadas pré-fabricadas. (mão de obra) | 1.384 | 398.94 | 552.13 |
| % | % | Custos directos complementares | 2 % | 66599.74 | 1331.99 |
|  |  | Custos directos |  |  | 67931.73 |
