# Remoção de terra vegetal procedente de floreiras

- Propriedade do ficheiro: CYPE Ingenieros S.A.
- Formato: FIEBDC-3/2016
- Programa: Gerador de preços para construção civil. CYPE Ingenieros, S.A.
- Data: 18/04/2024
- Âmbito geográfico: Cabo Verde
- Moeda: CVE
- Custos indirectos: 3 %
- IVA: 15 %

## A Acondicionamento do terreno

### AD Movimento de terras em edificação

#### ADL Desmatação e decapagem

**ADL020** m³ Remoção de terra vegetal procedente de floreiras.
Remoção de terra vegetal procedente de floreiras, uma vez eliminadas as plantas, com meios manuais, e armazenamento em obra do material removido para a sua reutilização.
Inclui: Remoção da terra vegetal. Armazenamento do material removido. Protecção das terras durante o seu período de armazenamento em obra.
Critério de medição de projecto: Volume medido segundo documentação gráfica de Projecto.
Critério de medição de obra: Medir-se-á o volume teórico executado segundo especificações de Projecto.

| Código | Un | Descrição | Rendimento | Preço | Importância |
|---|---|---|---|---|---|
| mo113 | h | Operário não qualificado construção. (mão de obra) | 1.498 | 383.87 | 575.037 |
| % | % | Custos directos complementares | 2 % | 575.037 | 11.501 |
|  |  | Custos directos |  |  | 586.538 |

Resíduos:
- escavação: ruo170504 Solos e rochas não abrangidos em 17 05 03. (componente de resíduo); rendimento 1370 kg; Código LER 17 05 04; Massa do elemento 1 kg; Volume 0.000625 m3
