# Reforço de fundação através do alargamento da fundação existente, mantendo a sua altura

- Propriedade do ficheiro: CYPE Ingenieros S.A.
- Formato: FIEBDC-3/2016
- Programa: Gerador de preços para construção civil. CYPE Ingenieros, S.A.
- Data: 18/04/2024
- Âmbito geográfico: Cabo Verde
- Moeda: CVE
- Custos indirectos: 3 %
- IVA: 15 %

## C Fundações

### CZ Reforços

#### CZZ Alargamento da fundação existente

**CZZ010** m³ Reforço de fundação através do alargamento da fundação existente, mantendo a sua altura.
Reforço de fundação através do alargamento da fundação existente, mantendo a sua altura, com uma nova fundação de betão armado, de 50x40 cm de secção, realizada por tramos, em fases sucessivas, com betão C25/30 (XC1(P); D12; S3; Cl 0,4) fabricado em central, e betonagem desde camião, e aço A400 NR, com uma quantidade aproximada de 30 kg/m³; montagem, desmontagem e remoção do sistema de cofragem e de todo o material auxiliar, uma vez que a peça estrutural está em condições de suportar os esforços. Inclusive arame de atar e separadores.
Critérios considerados na determinação do preço da unidade de obra: O preço inclui a elaboração e o montagem da armadura no local definitivo da sua colocação em obra, mas não inclui a escavação, o enchimento, a compactação do terreno nem a ligação entre a nova fundação e a existente.
Inclui: Limpeza e preparação da superfície de contacto do betão endurecido. Montagem do sistema de cofragem. Colocação de separadores e fixação das armaduras. Betonagem e compactação do betão. Coroamento e nivelamento da fundação. Cura do betão. Desmontagem e remoção do sistema de cofragem.
Critério de medição de projecto: Volume medido sobre as secções teóricas da escavação, segundo documentação gráfica de Projecto.
Critério de medição de obra: Medir-se-á o volume teórico executado segundo especificações de Projecto, sem incluir os incrementos por excessos de escavação não autorizados.

| Código | Un | Descrição | Rendimento | Preço | Importância |
|---|---|---|---|---|---|
| mt08ema100 | m² | Sistema de cofragem recuperável de painéis de madeira, para trabalhos de reforço de fundação, de até 2 m de profundidade da base de apoio. (material) | 1 | 2324.36 | 2324.360 |
| mt07aco020a | Ud | Separador homologado para fundações. (material) | 8 | 21.61 | 172.880 |
| mt07aco040e | kg | Aço em varões nervurados, A400 NR, fornecido em obra em varões sem elaborar, de vários diâmetros. (material) | 30.6 | 188.69 | 5773.914 |
| mt08var050 | kg | Arame galvanizado para atar, de 1,30 mm de diâmetro. (material) | 0.12 | 193.69 | 23.243 |
| mt10haf020jgngc | m³ | Betão C25/30 (XC1(P); D12; S3; Cl 0,4), fabricado em central, segundo NP EN 206. (material) | 1.1 | 13856.98 | 15242.678 |
| mo043 | h | Oficial de 1ª armador de ferro. (mão de obra) | 0.163 | 647.55 | 105.551 |
| mo090 | h | Ajudante de armador de ferro. (mão de obra) | 0.245 | 414.89 | 101.648 |
| mo045 | h | Oficial de 1ª estruturista, em trabalhos de betonagem. (mão de obra) | 0.068 | 647.55 | 44.033 |
| mo092 | h | Ajudante de estruturista, em trabalhos de betonagem. (mão de obra) | 0.409 | 414.89 | 169.690 |
| % | % | Custos directos complementares | 2 % | 23957.997 | 479.160 |
|  |  | Custos directos |  |  | 24437.157 |

Resíduos:
- colocação: mt08ema100; factor de resíduo 1
- colocação: mt07aco040e Aço em varões nervurados, A400 NR, fornecido em obra em varões sem elaborar, de vários diâmetros; factor de resíduo 0.0075
- colocação: mt08var050 Arame galvanizado para atar, de 1,30 mm de diâmetro; factor de resíduo 0.0038
- colocação: mt10haf020jgngc Betão C25/30 (XC1(P); D12; S3; Cl 0,4), fabricado em central, segundo NP EN 206; factor de resíduo 0.00127478

## Recursos

**mt08ema100** m² Sistema de cofragem recuperável de painéis de madeira
Dados técnicos: Custo energético 205.118 MJ; Emissão de CO2 -2.809 kg; Código LER 17 02 01; Massa do elemento 1.51 kg; Volume 0.001373 m3

**mt07aco020a** Ud Separador homologado para fundações
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt10haf020jgngc** m³ Betão C25/30 (XC1(P); D12; S3; Cl 0,4), fabricado em central, segundo NP EN 206
Dados técnicos: Custo energético 1840.000 MJ; Emissão de CO2 230.000 kg; Código LER 17 01 01; Massa do elemento 2300 kg; Volume 1.533333 m3
