# Ancoragem mecânica de segurança por corte interior

- Propriedade do ficheiro: CYPE INGENIEROS, S.A.
- Formato: FIEBDC-3/2002
- Âmbito geográfico: Cabo Verde
- Moeda: CVE
- Custos indirectos: 3.00 %
- IVA: 15.00 %

**EHW004** Ud Ancoragem mecânica de segurança por corte interior, de aço galvanizado qualidade 8.8, segundo EN ISO 898-1, M20x250/100, para colocar antes da peça a fixar, de 20 mm de diâmetro e 410 mm de comprimento, inserida em perfuração de 37 mm de diâmetro e 250 mm de profundidade, realizada através de furo com martelo percutor e broca, sobre elemento fissurado ou não fissurado, de betão de 20 N/mm² de resistência característica mínima e 50 N/mm² de resistência característica máxima.
Ancoragem mecânica de segurança por corte interior, de aço galvanizado qualidade 8.8, segundo EN ISO 898-1, M20x250/100, para colocar antes da peça a fixar, de 20 mm de diâmetro e 410 mm de comprimento, inserida em perfuração de 37 mm de diâmetro e 250 mm de profundidade, realizada através de furo com martelo percutor e broca, sobre elemento fissurado ou não fissurado, de betão de 20 N/mm² de resistência característica mínima e 50 N/mm² de resistência característica máxima. Inclusive marcação, colocação da peça a fixar, realização da perfuração através de furo com martelo percutor e broca de tamanho adequado, limpeza do pó resultante da perfuração, com ar comprimido, inserção da ancoragem na perfuração, colocação da ancoragem com a ferramenta indicada pelo fabricante, aplicação do par de aperto, sobre a porca, com chave dinamométrica e limpeza dos restos.
Inclui: Implantação da posição da ancoragem. Colocação da peça a fixar. Execução da perfuração. Limpeza do pó resultante. Introdução da ancoragem. Colocação da ancoragem. Aplicação do par de aperto com chave dinamométrica. Limpeza dos restos sobrantes.
Critério de medição de projecto: Número de unidades previstas, segundo documentação gráfica de Projecto.
Critério de medição de obra: Medir-se-á o número de unidades realmente executadas segundo especificações de Projecto.

| Código | Un | Descrição | Rendimento | Preço | Importância |
|---|---|---|---|---|---|
| mt26ahi050x | Ud | Ancoragem mecânica de segurança por corte interior, de aço galvanizado qualidade 8.8, segundo EN ISO 898-1, M20x250/100, para colocar antes da peça a fixar, de 20 mm de diâmetro e 410 mm de comprimento, composto por corpo com cabeça roscada e base em forma de cone, porca, anilha, camisa com marca de colocação e batente para casquilho de expansão e corte interior, secção de plástico, e casquilho de expansão e corte interno, para fixação de peças de 100 mm de espessura máxima sobre elementos de betão, fissurados ou não fissurados. (material) | 1.000 | 10776.51 | 10776.51 |
| mo020 | h | Oficial de 1ª construção. (mão de obra) | 0.113 | 437.10 | 49.39 |
| mo112 | h | Operário especializado construção. (mão de obra) | 0.113 | 270.14 | 30.53 |
| % | % | Custos directos complementares | 2 % | 10856.43 | 217.13 |
|  |  | Custos directos |  |  | 11073.56 |
