# Ancoragem mecânica de segurança por corte interior

- Propriedade do ficheiro: CYPE INGENIEROS, S.A.
- Formato: FIEBDC-3/2002
- Âmbito geográfico: Cabo Verde
- Moeda: CVE
- Custos indirectos: 3.00 %
- IVA: 15.00 %

**EHW004** Ud Ancoragem mecânica de segurança por corte interior, de aço galvanizado qualidade 8.8, segundo EN ISO 898-1, M10x100/20, para colocar depois da peça a fixar, de 10 mm de diâmetro e 150 mm de comprimento, inserida em perfuração de 20 mm de diâmetro e 100 mm de profundidade, realizada através de furo com martelo percutor e broca, sobre elemento fissurado ou não fissurado, de betão de 20 N/mm² de resistência característica mínima e 50 N/mm² de resistência característica máxima.
Ancoragem mecânica de segurança por corte interior, de aço galvanizado qualidade 8.8, segundo EN ISO 898-1, M10x100/20, para colocar depois da peça a fixar, de 10 mm de diâmetro e 150 mm de comprimento, inserida em perfuração de 20 mm de diâmetro e 100 mm de profundidade, realizada através de furo com martelo percutor e broca, sobre elemento fissurado ou não fissurado, de betão de 20 N/mm² de resistência característica mínima e 50 N/mm² de resistência característica máxima. Inclusive marcação, realização da perfuração através de furo com martelo percutor e broca de tamanho adequado, limpeza do pó resultante da perfuração, com ar comprimido, inserção da ancoragem na perfuração, colocação da ancoragem com a ferramenta indicada pelo fabricante, colocação da peça a fixar, aplicação do par de aperto, sobre a porca, com chave dinamométrica e limpeza dos restos.
Inclui: Implantação da posição da ancoragem. Execução da perfuração. Limpeza do pó resultante. Introdução da ancoragem. Colocação da ancoragem. Colocação da peça a fixar. Aplicação do par de aperto com chave dinamométrica. Limpeza dos restos sobrantes.
Critério de medição de projecto: Número de unidades previstas, segundo documentação gráfica de Projecto.
Critério de medição de obra: Medir-se-á o número de unidades realmente executadas segundo especificações de Projecto.

| Código | Un | Descrição | Rendimento | Preço | Importância |
|---|---|---|---|---|---|
| mt26ahi055a | Ud | Ancoragem mecânica de segurança por corte interior, de aço galvanizado qualidade 8.8, segundo EN ISO 898-1, M10x100/20, para colocar depois da peça a fixar, de 10 mm de diâmetro e 150 mm de comprimento, composto por corpo com cabeça roscada e base em forma de cone, porca, anilha, camisa com batente para casquilho de expansão e corte interior, secção de plástico, e casquilho de expansão e corte interno, para fixação de peças de 20 mm de espessura máxima sobre elementos de betão, fissurados ou não fissurados. (material) | 1.000 | 2540.89 | 2540.89 |
| mo020 | h | Oficial de 1ª construção. (mão de obra) | 0.089 | 437.10 | 38.90 |
| mo112 | h | Operário especializado construção. (mão de obra) | 0.089 | 270.14 | 24.04 |
| % | % | Custos directos complementares | 2 % | 2603.83 | 52.08 |
|  |  | Custos directos |  |  | 2655.91 |
