# Aplicação manual de revestimento rígido

- Propriedade do ficheiro: CYPE INGENIEROS, S.A.
- Formato: FIEBDC-3/2002
- Âmbito geográfico: Cabo Verde
- Moeda: CVE
- Custos indirectos: 3.00 %
- IVA: 15.00 %

**EHY050** m² Aplicação manual de revestimento rígido, acrílico, em dispersão, impermeável ao dióxido de carbono e permeável ao vapor de água, sobre superfície de betão ou argamassa para obter uma camada decorativa e protectora contra a carbonatação e ambiente agressivo, aplicado com trincha ou rolo em 2 camadas, com 200 g/m² de consumo médio por camada e cor a escolher.
Aplicação manual de revestimento rígido, acrílico, em dispersão, impermeável ao dióxido de carbono e permeável ao vapor de água, sobre superfície de betão ou argamassa para obter uma camada decorativa e protectora contra a carbonatação e ambiente agressivo, aplicado com trincha ou rolo em 2 camadas, com 200 g/m² de consumo médio por camada e cor a escolher.
Inclui: Limpeza da superfície suporte. Aplicação do produto.
Critério de medição de projecto: Superfície medida segundo documentação gráfica de Projecto.
Critério de medição de obra: Medir-se-á a superfície realmente executada segundo especificações de Projecto.

| Código | Un | Descrição | Rendimento | Preço | Importância |
|---|---|---|---|---|---|
| mt27tsb010a | kg | Revestimento rígido à base de resinas acrílicas em dispersão aquosa, impermeável ao dióxido de carbono e permeável ao vapor de água, cor a escolher, para a protecção de betão ou argamassa, contra a carbonatação e ambientes agressivos contaminados, segundo NP EN 1504-2. (material) | 0.400 | 742.10 | 296.84 |
| mo020 | h | Oficial de 1ª construção. (mão de obra) | 0.212 | 458.42 | 97.19 |
| mo113 | h | Operário não qualificado construção. (mão de obra) | 0.212 | 280.41 | 59.45 |
| % | % | Custos directos complementares | 2 % | 453.48 | 9.07 |
|  |  | Custos directos |  |  | 462.55 |
