# Colocação de injectores internos de polietileno

- Propriedade do ficheiro: CYPE INGENIEROS, S.A.
- Formato: FIEBDC-3/2002
- Âmbito geográfico: Cabo Verde
- Moeda: CVE
- Custos indirectos: 3.00 %
- IVA: 15.00 %

**EHY064** m Colocação de injectores internos de polietileno, em fissura de elemento de betão, dentro de furos de entre 6 e 25 mm de diâmetro, perpendiculares ao plano da fissura, dispostos em triângulo cada 20 cm.
Colocação de injectores internos de polietileno, em fissura de elemento de betão, dentro de furos de entre 6 e 25 mm de diâmetro, perpendiculares ao plano da fissura, dispostos em triângulo cada 20 cm.
Inclui: Marcação. Realização dos furos. Introdução dos injectores. Remoção dos injectores.
Critério de medição de projecto: Comprimento medido segundo documentação gráfica de Projecto.
Critério de medição de obra: Medir-se-á o comprimento realmente executado segundo especificações de Projecto.
Critérios considerados na determinação do preço da unidade de obra: O preço não inclui a injecção da resina.

| Código | Un | Descrição | Rendimento | Preço | Importância |
|---|---|---|---|---|---|
| mt09reh123 | Ud | Injector interno, de polietileno. (material) | 5.000 | 31.04 | 155.20 |
| mo020 | h | Oficial de 1ª construção. (mão de obra) | 0.562 | 458.42 | 257.63 |
| mo112 | h | Operário especializado construção. (mão de obra) | 0.562 | 285.44 | 160.42 |
| % | % | Custos directos complementares | 2 % | 573.25 | 11.47 |
|  |  | Custos directos |  |  | 584.72 |
