# Soalho de base de revestimento

- Propriedade do ficheiro: CYPE INGENIEROS, S.A.
- Formato: FIEBDC-3/2002
- Âmbito geográfico: Cabo Verde
- Moeda: CVE
- Custos indirectos: 3.00 %
- IVA: 15.00 %

**EMT010** m² Soalho de base de revestimento, de painel estrutural de madeira para uso em ambiente húmido, de 2040x800 mm e 19 mm de espessura, com ligação macho-fêmea nos quatro cantos, com adesivo com classe de durabilidade D4 nas juntas, fixado com parafusos de cabeça em forma de avelã, de aço com carbono.
Soalho de base de revestimento, de painel estrutural de madeira para uso em ambiente húmido, de 2040x800 mm e 19 mm de espessura, com ligação macho-fêmea nos quatro cantos, com adesivo com classe de durabilidade D4 nas juntas, fixado com parafusos de cabeça em forma de avelã, de aço com carbono.
Inclui: Marcação da disposição das peças. Colagem dos painéis. Fixação dos painéis ao suporte base.
Critério de medição de projecto: Superfície medida segundo documentação gráfica de Projecto.
Critério de medição de obra: Medir-se-á a superfície realmente executada segundo especificações de Projecto.

| Código | Un | Descrição | Rendimento | Preço | Importância |
|---|---|---|---|---|---|
| mt08eff040bd | m² | Painel estrutural de madeira para uso em ambiente húmido, de 2040x800 mm e 19 mm de espessura, com ligação macho-fêmea nos quatro cantos, segundo NP EN 312. (material) | 1.050 | 1118.70 | 1174.64 |
| mt07emr118ea | Ud | Parafuso de cabeça em forma de avelã, de 4,5 mm de diâmetro e 50 mm de comprimento, de aço galvanizado, para classes de serviço 1, 2 e 3 segundo NP EN 1995-1-1. (material) | 9.000 | 24.30 | 218.70 |
| mt18mva180a | kg | Adesivo de dois componentes, com classe de durabilidade D4 segundo NP EN 204, à base de poliacetato de vinilo em dispersão aquosa e endurecedor à base de cloreto de alumínio. (material) | 0.066 | 1567.89 | 103.48 |
| mo048 | h | Oficial de 1ª montador de estruturas de madeira. (mão de obra) | 0.283 | 478.43 | 135.40 |
| mo095 | h | Ajudante de montador de estruturas de madeira. (mão de obra) | 0.283 | 304.93 | 86.30 |
| % | % | Custos directos complementares | 2 % | 1718.52 | 34.37 |
|  |  | Custos directos |  |  | 1752.89 |
