# Remate de varanda de betão polímero de superfície polida, cor a escolher, de 22,5x2,5 cm

- Propriedade do ficheiro: CYPE INGENIEROS, S.A.
- Formato: FIEBDC-3/2002
- Âmbito geográfico: Cabo Verde
- Custos indirectos: 3.00 %
- IVA: 15.00 %

**HRB010** m Remate de varanda de betão polímero de superfície polida, cor a escolher, de 22,5x2,5 cm.
Execução de remate de varanda de betão polímero de superfície polida, cor a escolher, de 22,5x2,5 cm, com ancoragem metálica de aço inoxidável, assente com uma camada de argamassa de cimento, confeccionada em obra, com aditivo hidrófugo, dosificação 1:3, com uma espessura de 15 mm, sobre a qual se introduzem as ancoragens metálicas, prevendo uma junta de 5 mm entre peças. Inclusive vedação entre peças e ligações com as paredes exteriores com massa de poliuretano de grande flexibilidade.
Inclui: Marcação da disposição das peças. Colocação de réguas e prumadas fixas ao muro. Colocação, aprume, nivelação e alinhamento. Vedação de juntas e limpeza.
Critério de medição de projecto: Comprimento medido pelo seu maior desenvolvimento linear, segundo documentação gráfica de Projecto.
Critério de medição de obra: Medir-se-á, pelo seu maior desenvolvimento linear, o comprimento realmente executado segundo especificações de Projecto, incluindo o comprimento que se poderá perder em meias esquadrias.

| Código | Un | Descrição | Rendimento | Preço | Importância |
|---|---|---|---|---|---|
| mt20zhp030i | m | Remate de varanda de betão polímero de superfície polida, cor a escolher, de 22,5x2,5 cm, com ancoragem metálica de aço inoxidável. (material) | 1.050 | 24.65 | 25.88 |
| mt08aaa010a | m³ | Água. (material) | 0.006 | 1.61 | 0.01 |
| mt01arg005a | t | Areia de pedreira, para argamassa preparada em obra. (material) | 0.003 | 17.11 | 0.05 |
| mt08cem000m | kg | Cimento cinzento em sacos. (material) | 0.947 | 0.14 | 0.13 |
| mt08adt010 | kg | Aditivo hidrófugo para impermeabilização de argamassas ou betões. (material) | 0.019 | 1.29 | 0.02 |
| mt20wwa040 | kg | Cimento cola flexível e de grande aderência. (material) | 1.372 | 0.69 | 0.95 |
| mt20wwa025 | m | Perfil de espuma de polietileno, de 6 mm de diâmetro, para enchimento de juntas. (material) | 0.225 | 0.54 | 0.12 |
| mt20wwa035 | Ud | Caixa de primário para pastas (250 cm³). (material) | 0.025 | 7.43 | 0.19 |
| mt20wwa030 | Ud | Caixa de pasta de poliuretano impermeável (310 cm³). (material) | 0.050 | 7.29 | 0.36 |
| mq06hor010 | h | Betoneira. (equipamento) | 0.011 | 1.28 | 0.01 |
| mo020 | h | Oficial de 1ª construção. (mão de obra) | 0.210 | 3.76 | 0.79 |
| mo113 | h | Operário não qualificado construção. (mão de obra) | 0.232 | 2.28 | 0.53 |
| % | % | Custos directos complementares | 2 % | 29.04 | 0.58 |
|  |  | Custos directos |  |  | 29.62 |
