# Capeamento pré-fabricado, de betão

- Propriedade do ficheiro: CYPE Ingenieros S.A.
- Formato: FIEBDC-3/2016
- Programa: Gerador de preços para construção civil. CYPE Ingenieros, S.A.
- Data: 18/04/2024
- Âmbito geográfico: Cabo Verde
- Moeda: CVE
- Custos indirectos: 3 %
- IVA: 15 %

## H Remates e trabalhos auxiliares

### HR Remates de fachada

#### HRF Pré-fabricados de betão

**HRF040** m Capeamento pré-fabricado, de betão.
Capeamento pré-fabricado de betão, com um ângulo de inclinação de 10°, de cor cinzento, em peças de 500x300x50 mm, com pingadeira, para revestimento de muros, e ancoragem metálica de aço inoxidável na sua face inferior; assente com argamassa de cimento, confeccionada em obra, com aditivo hidrófugo, dosificação 1:4, sobre a que se introduz as ancoragens metálicas; e enchimento de juntas entre peças e, se for o caso, das uniões com os muros com argamassa de juntas especial para pré-fabricados de betão. Inclusive protector hidrófugo em base aquosa, para tratamento superficial hidrofugante.
Inclui: Preparação da superfície de apoio. Marcação da disposição das peças. Colocação, aprumo, nivelamento e alinhamento das peças. Enchimento de juntas e limpeza. Aplicação em duas camadas do tratamento superficial hidrofugante.
Critério de medição de projecto: Comprimento medido entre eixos, segundo documentação gráfica de Projecto.
Critério de medição de obra: Medir-se-á, a eixos, o comprimento realmente executado segundo especificações de Projecto.

| Código | Un | Descrição | Rendimento | Preço | Importância |
|---|---|---|---|---|---|
| mt20ahp010d | m | Capeamento pré-fabricado de betão, com um ângulo de inclinação de 10°, de cor cinzento, em peças de 500x300x50 mm, com pingadeira, para revestimento de muros, e ancoragem metálica de aço inoxidável na sua face inferior. (material) | 1.1 | 1762.74 | 1939.014 |
| mt08aaa010a | m³ | Água. (material) | 0.006 | 193.69 | 1.162 |
| mt01arg005a | t | Areia de pedreira, para argamassa preparada em obra. (material) | 0.011 | 2085.8 | 22.944 |
| mt08cem000m | kg | Cimento cinzento em sacos. (material) | 2.85 | 17.22 | 49.077 |
| mt08adt010 | kg | Aditivo hidrófugo para impermeabilização de argamassas ou betões. (material) | 0.057 | 154.95 | 8.832 |
| mt09mcr235 | kg | Argamassa de juntas para pré-fabricados de betão e pedra artificial, composta de cimento, inertes, pigmentos e aditivos especiais. (material) | 0.023 | 318.95 | 7.336 |
| mt28pcs010a | l | Protector hidrófugo em base aquosa, incolor, auto-limpável, repelente da água e da sujidade, para tratamento superficial hidrofugante, para aplicar com trincha sobre superfícies de pedra natural ou pedra artificial. (material) | 0.75 | 1520.37 | 1140.278 |
| mq06hor010 | h | Betoneira eléctrica com uma capacidade de amassadura de 160 l. (equipamento) | 0.006 | 330.99 | 1.986 |
| mo020 | h | Oficial de 1ª construção. (mão de obra) | 0.426 | 622.24 | 265.074 |
| mo113 | h | Operário não qualificado construção. (mão de obra) | 0.506 | 383.87 | 194.238 |
| % | % | Custos directos complementares | 2 % | 3629.941 | 72.599 |
|  |  | Custos directos |  |  | 3702.540 |

Resíduos:
- colocação: mt20ahp010d; factor de resíduo 0.0084
- colocação: mt01arg005a Areia de pedreira, para argamassa preparada em obra; factor de resíduo 0.00501329
- colocação: mt08cem000m Cimento cinzento em sacos; factor de resíduo 0.0063
- colocação: mt08adt010 Aditivo hidrófugo para impermeabilização de argamassas ou betões; factor de resíduo 0.055
- colocação: mt09mcr235; factor de resíduo 0.035
- colocação: mt28pcs010a; factor de resíduo 0.0390762

## Recursos

**mt20ahp010d** m Capeamento pré-fabricado de betão
Dados técnicos: Custo energético 3.575 MJ; Emissão de CO2 3.821 kg; Código LER 17 01 01; Massa do elemento 25.4 kg; Volume 0.016933 m3
Resíduos:
- embalagem: re170201 Madeira. (componente de resíduo); rendimento 0.015 kg; Código LER 17 02 01; Massa do elemento 1 kg; Volume 0.000909 m3
- embalagem: re170203 Plástico. (componente de resíduo); rendimento 0.008 kg; Código LER 17 02 03; Massa do elemento 1 kg; Volume 0.001667 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg

**mt08adt010** kg Aditivo hidrófugo para impermeabilização de argamassas ou betões
Dados técnicos: Custo energético 71.130 MJ; Emissão de CO2 2.824 kg; Código LER 17 09 04; Massa do elemento 1 kg; Volume 0.000667 m3
Resíduos:
- embalagem: re170203 Plástico; rendimento 0.032 kg

**mt09mcr235** kg Argamassa de juntas para pré-fabricados de betão e pedra artificial
Dados técnicos: Custo energético 7.958 MJ; Emissão de CO2 0.580 kg; Código LER 17 09 04; Massa do elemento 1 kg; Volume 0.000667 m3
Resíduos:
- embalagem: re150101 Embalagens de papel e cartão; rendimento 0.021 kg
- embalagem: re170201 Madeira; rendimento 0.006 kg
- embalagem: re170203 Plástico; rendimento 0.009 kg

**mt28pcs010a** l Protector hidrófugo em base aquosa
Dados técnicos: Custo energético 0.564 MJ; Emissão de CO2 0.029 kg; Código LER 17 09 04; Massa do elemento 0.8 kg; Volume 0.000533 m3
Resíduos:
- embalagem: re150104 Embalagens de metal. (componente de resíduo); rendimento 0.057 kg; Código LER 15 01 04; Massa do elemento 1 kg; Volume 0.001667 m3
