# Revestimento de testa de laje com remate de laje de chapa de alumínio anodizado em cor bronze, com uma espessura mínima de 15 microns, 1,5 mm de espessura e 45 cm de desenvolvimento

- Propriedade do ficheiro: CYPE INGENIEROS, S.A.
- Formato: FIEBDC-3/2002
- Âmbito geográfico: Cabo Verde
- Custos indirectos: 3.00 %
- IVA: 15.00 %

**HRF010** m Revestimento de testa de laje com remate de laje de chapa de alumínio anodizado em cor bronze, com uma espessura mínima de 15 microns, 1,5 mm de espessura e 45 cm de desenvolvimento.
Execução de revestimento de testa de laje com remate de laje de chapa de alumínio anodizado em cor bronze, com uma espessura mínima de 15 microns, 1,5 mm de espessura e 45 cm de desenvolvimento, assentes com cola resina epóxi. Incluindo p/p de regularização da superfície suporte com argamassa de cimento, confeccionada em obra, com aditivo hidrófugo, dosificação 1:3, execução de juntas entre peças e no encontros com outros materiais, e vedação das mesmas com adesivo a frio.
Inclui: Marcação da disposição das peças. Colocação, aprume, nivelação e alinhamento. Vedação de juntas e limpeza.
Critério de medição de projecto: Comprimento medido pelo seu maior desenvolvimento linear, segundo documentação gráfica de Projecto.
Critério de medição de obra: Medir-se-á, pelo seu maior desenvolvimento linear, o comprimento realmente executado segundo especificações de Projecto, incluindo o comprimento que se poderá perder em meias esquadrias.

| Código | Un | Descrição | Rendimento | Preço | Importância |
|---|---|---|---|---|---|
| mt08aaa010a | m³ | Água. (material) | 0.006 | 1.61 | 0.01 |
| mt01arg005a | t | Areia de pedreira, para argamassa preparada em obra. (material) | 0.007 | 17.11 | 0.12 |
| mt08cem000m | kg | Cimento cinzento em sacos. (material) | 2.013 | 0.14 | 0.28 |
| mt08adt010 | kg | Aditivo hidrófugo para impermeabilização de argamassas ou betões. (material) | 0.040 | 1.29 | 0.05 |
| mt26aab010ad | m | Tubo quadrado de perfil oco de aço laminado a frio de 40x40x1,5 mm, montado em oficina. (material) | 1.000 | 4.82 | 4.82 |
| mt26aaa022 | Ud | Repercussão, por m de remate de laje, de elementos de fixação sobre betão: buchas de expansão de aço, parafusos especiais e pasta química. (material) | 1.000 | 4.20 | 4.20 |
| mt20wwa010 | kg | Cola resina epóxi. (material) | 0.420 | 8.09 | 3.40 |
| mt20ffm010i | m | Remate de laje de chapa de alumínio anodizado em cor bronze, com uma espessura mínima de 15 microns, 1,5 mm de espessura e 45 cm de desenvolvimento. (material) | 1.050 | 21.55 | 22.63 |
| mt20wwa021 | m | Vedação com adesivo a frio especial para metais. (material) | 2.800 | 1.67 | 4.68 |
| mq06hor010 | h | Betoneira. (equipamento) | 0.006 | 1.28 | 0.01 |
| mo020 | h | Oficial de 1ª construção. (mão de obra) | 0.277 | 3.76 | 1.04 |
| mo113 | h | Operário não qualificado construção. (mão de obra) | 0.324 | 2.28 | 0.74 |
| % | % | Custos directos complementares | 2 % | 41.98 | 0.84 |
|  |  | Custos directos |  |  | 42.82 |
