# Cornija de fachada realizada com peças pré-fabricadas de betão, de cor bege, de 20x30x17 cm

- Propriedade do ficheiro: CYPE INGENIEROS, S.A.
- Formato: FIEBDC-3/2002
- Âmbito geográfico: Cabo Verde
- Custos indirectos: 3.00 %
- IVA: 15.00 %

**HRM010** m Cornija de fachada realizada com peças pré-fabricadas de betão, de cor bege, de 20x30x17 cm.
Formação de moldura com peças pré-fabricadas de betão, de cor bege, de 20x30x17 cm, com pingadeira e ancoragem metálica de aço inoxidável, em cornija de fachada, assente com argamassa de cimento, confeccionada em obra, com aditivo hidrófugo, dosificação 1:4, criando uma pendente suficiente para drenar a água. Inclusive enchimento das juntas entre peças e uniões com a fachada com argamassa de juntas especial para revestimentos de pré-fabricados de betão, enchimento do interior da peça com betão armado C25/30 (XC2(P); D25; S2; Cl 0,4) fabricado em central e betonagem com grua, colocação das armaduras longitudinais de aço A400 NR e tratamento de protecção suplementar através de aplicação sobre o conjunto de tinta hidrófuga incolor em duas camadas.
Inclui: Marcação da disposição das peças. Colocação, aprumo, nivelamento e alinhamento das peças. Enchimento das juntas e limpeza. Betonagem e compactação do betão. Colocação da armadura. Aplicação em duas camadas da tinta hidrófuga incolor.
Critério de medição de projecto: Comprimento medido entre eixos, segundo documentação gráfica de Projecto.
Critério de medição de obra: Medir-se-á, a eixos, o comprimento realmente executado segundo especificações de Projecto.

| Código | Un | Descrição | Rendimento | Preço | Importância |
|---|---|---|---|---|---|
| mt08aaa010a | m³ | Água. (material) | 0.006 | 1.61 | 0.01 |
| mt01arg005a | t | Areia de pedreira, para argamassa preparada em obra. (material) | 0.027 | 17.11 | 0.46 |
| mt08cem000m | kg | Cimento cinzento em sacos. (material) | 6.840 | 0.14 | 0.96 |
| mt08adt010 | kg | Aditivo hidrófugo para impermeabilização de argamassas ou betões. (material) | 0.137 | 1.29 | 0.18 |
| mt20mhp020c | m | Peças pré-fabricadas de betão, cor bege, de 20x30x17 cm, para formação de cornija de fachada. (material) | 1.050 | 42.72 | 44.86 |
| mt09mcr235 | kg | Argamassa de juntas para pré-fabricados de betão e pedra artificial, composta de cimento, inertes, pigmentos e aditivos especiais. (material) | 0.282 | 2.66 | 0.75 |
| mt10haf020jonha | m³ | Betão C25/30 (XC2(P) D25; S2; Cl 0,4), fabricado em central, segundo NP EN 206-1. (material) | 0.040 | 109.39 | 4.38 |
| mt07aco040e | kg | Aço em varões nervurados, A400 NR, fornecido em obra em varões sem elaborar, diâmetros vários. (material) | 1.776 | 0.72 | 1.28 |
| mt28pcs010 | l | Tratamento superficial hidrofugante, de superfície invisível. (material) | 0.180 | 12.24 | 2.20 |
| mq06hor010 | h | Betoneira. (equipamento) | 0.014 | 1.28 | 0.02 |
| mo020 | h | Oficial de 1ª construção. (mão de obra) | 0.261 | 3.76 | 0.98 |
| mo113 | h | Operário não qualificado construção. (mão de obra) | 0.448 | 2.28 | 1.02 |
| % | % | Custos directos complementares | 2 % | 57.10 | 1.14 |
|  |  | Custos directos |  |  | 58.24 |
