# Caixa de selecção de fluxo refrigerante

- Propriedade do ficheiro: CYPE INGENIEROS, S.A.
- Formato: FIEBDC-3/2002
- Âmbito geográfico: Cabo Verde
- Moeda: CVE
- Custos indirectos: 3.00 %
- IVA: 15.00 %

**IBP500** Ud Caixa de selecção de fluxo refrigerante, sistema VRF com recuperação de calor, para gás R-410A, para um máximo de 8 unidades interiores, modelo RBM-Y1803FE "TOSHIBA", com uma capacidade máxima de unidades interiores ligadas a jusante de 11,2 a 17,9 kW, alimentação monofásica (230V/50Hz), de 190x250x160 mm, 5 kg.
Caixa de selecção de fluxo refrigerante, sistema VRF com recuperação de calor, para gás R-410A, para um máximo de 8 unidades interiores, modelo RBM-Y1803FE "TOSHIBA", com uma capacidade máxima de unidades interiores ligadas a jusante de 11,2 a 17,9 kW, alimentação monofásica (230V/50Hz), de 190x250x160 mm, 5 kg.
Inclui: Marcação. Colocação e fixação. Ligação às linhas frigoríficas. Ligação à rede eléctrica. Ligação à rede de drenagem.
Critério de medição de projecto: Número de unidades previstas, segundo documentação gráfica de Projecto.
Critério de medição de obra: Medir-se-á o número de unidades realmente executadas segundo especificações de Projecto.
Critérios considerados na determinação do preço da unidade de obra: O preço não inclui a canalização nem a cablagem eléctrica de alimentação.

| Código | Un | Descrição | Rendimento | Preço | Importância |
|---|---|---|---|---|---|
| mt42tsb500n | Ud | Caixa de selecção de fluxo refrigerante, sistema VRF com recuperação de calor, para gás R-410A, para um máximo de 8 unidades interiores, modelo RBM-Y1803FE "TOSHIBA", com uma capacidade máxima de unidades interiores ligadas a jusante de 11,2 a 17,9 kW, alimentação monofásica (230V/50Hz), de 190x250x160 mm, 5 kg. (material) | 1.000 | 197381.75 | 197381.75 |
| mo005 | h | Oficial de 1ª instalador de ar condicionado. (mão de obra) | 0.615 | 472.00 | 290.28 |
| mo104 | h | Ajudante de instalador de ar condicionado. (mão de obra) | 0.615 | 291.76 | 179.43 |
| % | % | Custos directos complementares | 2 % | 197851.46 | 3957.03 |
|  |  | Custos directos |  |  | 201808.49 |
