# Salamandra a pellets

- Propriedade do ficheiro: CYPE Ingenieros S.A.
- Formato: FIEBDC-3/2016
- Programa: Gerador de preços para construção civil. CYPE Ingenieros, S.A.
- Data: 19/04/2024
- Âmbito geográfico: Cabo Verde
- Moeda: CVE
- Custos indirectos: 3 %
- IVA: 15 %

## I Instalações

### IC Aquecimento, arrefecimento, climatização e A.Q.S.

#### ICH Fogões de sala, recuperadores de calor, fogões e salamandras

**ICH030** Ud Salamandra a pellets.
Salamandra a pellets, potência térmica nominal de 3,8 a 9 kW, rendimento 89%, volume de aquecimento, calculado com um requisito de 40 W/m³, 220 m³, revestimento de maiólica cor mel, sistema de ventilação forçada controlada electronicamente, com comando à distância, composta de frontal (porta, grelha e porta inferior) de ferro fundido, queimador de tijolos refractários, queimador de ferro fundido, cristal cerâmico resistente a 800°C, painel de controlo com ecrã de led, termostato-programador, difusor de fluxo de ar direccionável, punho oculto para abertura, humidificador de ar ambiental e depósito para pellets de 25 litros. Inclusive acessórios de ligação à conduta de evacuação dos produtos da combustão, sem incluir essa conduta. Totalmente montado e ligado.
Inclui: Implantação da salamandra. Disposição dos elementos. Montagem da salamandra e respectivos acessórios. Ligação à conduta de evacuação.
Critério de medição de projecto: Número de unidades previstas, segundo documentação gráfica de Projecto.
Critério de medição de obra: Medir-se-á o número de unidades realmente executadas segundo especificações de Projecto.

| Código | Un | Descrição | Rendimento | Preço | Importância |
|---|---|---|---|---|---|
| mt38arc020kl | Ud | Salamandra a pellets, potência térmica nominal de 3,8 a 9 kW, rendimento 89%, volume de aquecimento, calculado com um requisito de 40 W/m³, 220 m³, revestimento de maiólica cor mel, sistema de ventilação forçada controlada electronicamente, com comando à distância, composta de frontal (porta, grelha e porta inferior) de ferro fundido, queimador de tijolos refractários, queimador de ferro fundido, cristal cerâmico resistente a 800°C, painel de controlo com ecrã de led, termostato-programador, difusor de fluxo de ar direccionável, punho oculto para abertura, humidificador de ar ambiental e depósito para pellets de 25 litros, segundo EN 13240. (material) | 1 | 457263.33 | 457263.330 |
| mt38arc600a | Ud | Colocação em funcionamento e formação no manuseamento de salamandra a pellets. (material) | 1 | 9703.2 | 9703.200 |
| mo004 | h | Oficial de 1ª instalador de aquecimento. (mão de obra) | 1.23 | 639.39 | 786.450 |
| mo103 | h | Ajudante de instalador de aquecimento. (mão de obra) | 1.23 | 398.19 | 489.774 |
| % | % | Custos directos complementares | 2 % | 468242.754 | 9364.855 |
|  |  | Custos directos |  |  | 477607.609 |

## Recursos

**mt38arc020kl** Ud Salamandra a pellets
Dados técnicos: Custo energético 3694.538 MJ; Emissão de CO2 296.388 kg
Resíduos:
- embalagem: re150101 Embalagens de papel e cartão. (componente de resíduo); rendimento 2.37 kg; Código LER 15 01 01; Massa do elemento 1 kg; Volume 0.001333 m3
- embalagem: re170201 Madeira. (componente de resíduo); rendimento 0.63 kg; Código LER 17 02 01; Massa do elemento 1 kg; Volume 0.000909 m3
