# Salamandra a pellets

- Propriedade do ficheiro: CYPE Ingenieros S.A.
- Formato: FIEBDC-3/2016
- Programa: Gerador de preços para construção civil. CYPE Ingenieros, S.A.
- Data: 19/04/2024
- Âmbito geográfico: Cabo Verde
- Moeda: CVE
- Custos indirectos: 3 %
- IVA: 15 %

## I Instalações

### IC Aquecimento, arrefecimento, climatização e A.Q.S.

#### ICH Fogões de sala, recuperadores de calor, fogões e salamandras

**ICH030** Ud Salamandra a pellets.
Salamandra a pellets, potência térmica nominal total de 5,3 a 24 kW (potência térmica ao ar 4 kW e potência térmica à agua 20 kW), rendimento 90%, volume de aquecimento, calculado com um requisito de 40 W/m³, 600 m³, revestimento de maiólica cor vermelho, sistema de ventilação forçada controlada electronicamente, com possibilidade de alimentação de um sistema de aquecimento por radiadores ou por piso radiante ou de produção de A.Q.S., com comando à distância, composta de frontal (porta, grelha e porta inferior) de ferro fundido, queimador de tijolos refractários, queimador de ferro fundido, cristal cerâmico resistente a 800°C, painel de controlo com ecrã de led, termostato-programador, punho oculto para abertura, sistema de circulação de água quente com bomba e vaso de expansão e depósito para pellets de 56,5 litros. Inclusive acessórios de ligação à conduta de evacuação dos produtos da combustão, sem incluir essa conduta. Totalmente montado e ligado.
Inclui: Implantação da salamandra. Disposição dos elementos. Montagem da salamandra e respectivos acessórios. Ligação à conduta de evacuação.
Critério de medição de projecto: Número de unidades previstas, segundo documentação gráfica de Projecto.
Critério de medição de obra: Medir-se-á o número de unidades realmente executadas segundo especificações de Projecto.

| Código | Un | Descrição | Rendimento | Preço | Importância |
|---|---|---|---|---|---|
| mt38arc030bm | Ud | Salamandra a pellets, potência térmica nominal total de 5,3 a 24 kW (potência térmica ao ar 4 kW e potência térmica à agua 20 kW), rendimento 90%, volume de aquecimento, calculado com um requisito de 40 W/m³, 600 m³, revestimento de maiólica cor vermelho, sistema de ventilação forçada controlada electronicamente, com possibilidade de alimentação de um sistema de aquecimento por radiadores ou por piso radiante ou de produção de A.Q.S., com comando à distância, composta de frontal (porta, grelha e porta inferior) de ferro fundido, queimador de tijolos refractários, queimador de ferro fundido, cristal cerâmico resistente a 800°C, painel de controlo com ecrã de led, termostato-programador, punho oculto para abertura, sistema de circulação de água quente com bomba e vaso de expansão e depósito para pellets de 56,5 litros, segundo EN 13240. (material) | 1 | 787596.67 | 787596.670 |
| mt38arc600a | Ud | Colocação em funcionamento e formação no manuseamento de salamandra a pellets. (material) | 1 | 9703.2 | 9703.200 |
| mo004 | h | Oficial de 1ª instalador de aquecimento. (mão de obra) | 1.23 | 639.39 | 786.450 |
| mo103 | h | Ajudante de instalador de aquecimento. (mão de obra) | 1.23 | 398.19 | 489.774 |
| % | % | Custos directos complementares | 2 % | 798576.094 | 15971.522 |
|  |  | Custos directos |  |  | 814547.616 |

## Recursos

**mt38arc030bm** Ud Salamandra a pellets
Dados técnicos: Custo energético 5101.614 MJ; Emissão de CO2 411.470 kg
Resíduos:
- embalagem: re150101 Embalagens de papel e cartão. (componente de resíduo); rendimento 2.607 kg; Código LER 15 01 01; Massa do elemento 1 kg; Volume 0.001333 m3
- embalagem: re170201 Madeira. (componente de resíduo); rendimento 0.659 kg; Código LER 17 02 01; Massa do elemento 1 kg; Volume 0.000909 m3
